# Tratamiento superficial a base de impregnación epoxi en base acuosa

- Propiedad del archivo: CYPE INGENIEROS, S.A.
- Formato: FIEBDC-3/2002
- Ámbito geográfico: México
- Costes indirectos: 3.00 %
- Gastos generales: 13.00 %
- Beneficio industrial: 6.00 %
- IVA: 16.00 %

**RSN021** m² Tratamiento superficial a base de impregnación epoxi en base acuosa, incolora, para endurecimiento, consolidación y efecto antipolvo en pisos de concreto, aplicada en una mano, con un rendimiento mínimo por mano de 0,2 kg/m².
Aplicación de tratamiento superficial en piso de concreto a base de impregnación epoxi en base acuosa, incolora, para endurecimiento, consolidación y efecto antipolvo en pisos de concreto, mediante la aplicación con cepillo, brocha o rodillo de pelo corto de impregnación epoxi en base acuosa, incolora, aplicada en una mano, con un rendimiento mínimo por mano de 0,2 kg/m², sin incluir la preparación del soporte.
Incluye: Aplicación de la impregnación.
Criterio de cuantificación de proyecto: Superficie medida según documentación gráfica de Proyecto.
Criterio de cuantificación de obra: Se medirá la superficie realmente ejecutada según especificaciones de Proyecto.

| Código | Ud | Descripción | Rendimiento | Precio | Importe |
|---|---|---|---|---|---|
| mt09bnc050a | kg | Impregnación epoxi en base acuosa, incolora, para endurecimiento, consolidación y efecto antipolvo en pisos de concreto. (material) | 0.200 | 4.60 | 0.92 |
| mo020 | h | Oficial albañil. (mano de obra) | 0.137 | 2.62 | 0.36 |
| mo113 | h | Cabo albañil. (mano de obra) | 0.137 | 1.33 | 0.18 |
| % | % | Herramienta menor | 2 % | 1.46 | 0.03 |
|  |  | Costes directos |  |  | 1.49 |
