# Zoclo semirrígido de PVC expandido, de 100 mm de altura, fijado con adhesivo

- Propiedad del archivo: CYPE INGENIEROS, S.A.
- Formato: FIEBDC-3/2002
- Ámbito geográfico: México
- Divisa: MXN
- Costes indirectos: 3.00 %
- Gastos generales: 13.00 %
- Beneficio industrial: 6.00 %
- IVA: 16.00 %

**RSS100** m Zoclo semirrígido de PVC expandido, de 100 mm de altura, fijado con adhesivo.
Zoclo semirrígido de PVC expandido, de 100 mm de altura y 5 mm de espesor, color. Incluso limpieza y preparación de la superficie soporte, replanteo y fijación del zoclo con adhesivo.
Incluye: Limpieza y preparación de la superficie soporte. Replanteo. Corte, colocación y fijación del zoclo.
Criterio de cuantificación de proyecto: Longitud medida según documentación gráfica de Proyecto, sin incluir huecos de puertas. No se ha incrementado la cuantificación por roturas y recortes, ya que en la descomposición se ha considerado un 5% más de piezas.
Criterio de cuantificación de obra: Se medirá la longitud realmente ejecutada según especificaciones de Proyecto.

| Código | Ud | Descripción | Rendimiento | Precio | Importe |
|---|---|---|---|---|---|
| mt18dww020a | l | Adhesivo de cloropreno, de base solvente monocomponente. (material) | 0.100 | 77.90 | 7.79 |
| mt18rpv020c | m | Zoclo semirrígido de PVC expandido, de 100 mm de altura y 5 mm de espesor, color, suministrado en tramos de 3 m de longitud. (material) | 1.050 | 105.04 | 110.29 |
| mo026 | h | Oficial instalador de acabados flexibles. (mano de obra) | 0.178 | 78.26 | 13.93 |
| % | % | Herramienta menor | 2 % | 132.01 | 2.64 |
|  |  | Costes directos |  |  | 134.65 |
