# Escalón múltiple de escayola, para solución perimetral de techo

- Propiedad del archivo: CYPE Ingenieros S.A.
- Formato: FIEBDC-3/2016
- Programa: Generador de precios de la construcción. CYPE Ingenieros, S.A.
- Fecha: 24/05/2024
- Ámbito geográfico: México
- Divisa: MXN
- Costes indirectos: 3 %
- Gastos generales: 13 %
- Beneficio industrial: 6 %
- IVA: 16 %

## R Revestimientos y lambrines

### RT Falsos plafones en interiores

#### RTP Prefabricados de escayola

**RTP035** m Escalón múltiple de escayola, para solución perimetral de techo.
Escalón múltiple de escayola, de 5x5x5x120 cm, para solución perimetral de techo, asentado con cola para escayola. Incluso accesorios de fijación.
Incluye: Replanteo y trazo en los paramentos de la situación del escalón múltiple. Presentación y corte de las piezas. Humectación de la base de fijación. Extendido de la cola. Colocación y emboquillado de las piezas. Repasos de encuentros entre piezas, esquinas y rincones.
Criterio de cuantificación de proyecto: Longitud medida según documentación gráfica de Proyecto.
Criterio de cuantificación de obra: Se medirá la longitud realmente ejecutada según especificaciones de Proyecto.

| Código | Ud | Descripción | Rendimiento | Precio | Importe |
|---|---|---|---|---|---|
| mt12rea070a | m | Escalón múltiple de escayola, de 5x5x5x120 cm. (material) | 1.05 | 154.58 | 162.309 |
| mt09eyc030 | kg | Cola para escayola. (material) | 0.09 | 5.13 | 0.462 |
| mo035 | h | Oficial escayolista. (mano de obra) | 0.219 | 119.98 | 26.276 |
| % | % | Herramienta menor | 2 % | 189.047 | 3.781 |
|  |  | Costes directos |  |  | 192.828 |

Residuos:
- colocación: mt12rea070a Escalón múltiple de escayola, de 5x5x5x120 cm; factor de residuo 0.0053

## Recursos

**mt12rea070a** m Escalón múltiple de escayola, de 5x5x5x120 cm
Datos técnicos: Coste energético 2.898 MJ; Emisión de CO2 0.130 kg; Código LER 17 08 02; Masa del elemento 0.8 kg; Volumen 0.0008 m3
Residuos:
- embalaje: re170203 Plástico. (componente de residuo); rendimiento 0.002 kg; Código LER 17 02 03; Masa del elemento 1 kg; Volumen 0.001667 m3
