# Banda protectora

- Propiedad del archivo: CYPE Ingenieros S.A.
- Formato: FIEBDC-3/2016
- Programa: Generador de precios de la construcción. CYPE Ingenieros, S.A.
- Fecha: 01/03/2023
- Ámbito geográfico: México
- Divisa: MXN
- Costes indirectos: 3 %
- Gastos generales: 13 %
- Beneficio industrial: 6 %
- IVA: 16 %

## S Señalización y equipamiento

### SD Protecciones decorativas para interiores

#### SDP Bandas protectoras de paramentos verticales

**SDP010** m Banda protectora.
Banda protectora de PVC, de 90 mm de anchura y 3,2 mm de espesor, de color amarillo, fijada mediante tornillos al paramento. Incluso cortes y uniones.
Incluye: Replanteo de los puntos de fijación. Fijación de la banda al paramento vertical.
Criterio de cuantificación de proyecto: Longitud medida a ejes, según documentación gráfica de Proyecto.
Criterio de cuantificación de obra: Se medirá, a ejes, la longitud realmente ejecutada según especificaciones de Proyecto.

| Código | Ud | Descripción | Rendimiento | Precio | Importe |
|---|---|---|---|---|---|
| mt53pdi010ab | m | Banda protectora de PVC, de 90 mm de anchura y 3,2 mm de espesor, de color amarillo. (material) | 1.05 | 237.38 | 249.249 |
| mt12ppl016 | Ud | Tornillo autorroscante protegido contra la oxidación. (material) | 2 | 0.75 | 1.500 |
| mo011 | h | Oficial montador. (mano de obra) | 0.067 | 110.62 | 7.412 |
| mo080 | h | Ayudante montador. (mano de obra) | 0.067 | 65.56 | 4.393 |
| % | % | Herramienta menor | 2 % | 262.554 | 5.251 |
|  |  | Costes directos |  |  | 267.805 |

Residuos:
- colocación: mt53pdi010ab Banda protectora de PVC, de 90 mm de anchura y 3,2 mm de espesor, de color amarillo; factor de residuo 0.028
- colocación: mt12ppl016 Tornillo autorroscante protegido contra la oxidación; factor de residuo 0.01

## Recursos

**mt53pdi010ab** m Banda protectora de PVC, de 90 mm de anchura y 3,2 mm de espesor, de color amarillo
Datos técnicos: Coste energético 18.007 MJ; Emisión de CO2 1.966 kg; Código LER 17 02 03; Masa del elemento 0.4 kg; Volumen 0.000667 m3
Residuos:
- embalaje: re170203 Plástico. (componente de residuo); rendimiento 0.003 kg; Código LER 17 02 03; Masa del elemento 1 kg; Volumen 0.001667 m3

**mt12ppl016** Ud Tornillo autorroscante protegido contra la oxidación
Datos técnicos: Coste energético 0.062 MJ; Emisión de CO2 0.010 kg; Código LER 17 04 05; Masa del elemento 0.0013 kg
Residuos:
- embalaje: re150101 Envases de papel y cartón. (componente de residuo); rendimiento 0.001 kg; Código LER 15 01 01; Masa del elemento 1 kg; Volumen 0.001333 m3
