# Pieza cóncava de unión entre aristas en ángulo curvo, de gres esmaltado, color azul de 7,2x7,2 cm, para revestimiento de vasos de alberca

- Propiedad del archivo: CYPE INGENIEROS, S.A.
- Formato: FIEBDC-3/2002
- Ámbito geográfico: México
- Costes indirectos: 3.00 %
- Gastos generales: 13.00 %
- Beneficio industrial: 6.00 %
- IVA: 16.00 %

**UPT021** Ud Pieza cóncava de unión entre aristas en ángulo curvo, de gres esmaltado, color azul de 7,2x7,2 cm, para revestimiento de vasos de alberca.
Suministro y colocación de pieza cóncava de unión entre aristas en ángulo curvo, de gres esmaltado, color azul de 7,2x7,2 cm, para revestimiento de vaso de alberca, asentada con adhesivo cementoso normal, C2 TE, con deslizamiento reducido y tiempo abierto ampliado, color blanco, sobre aplanado grueso previo de mortero de cemento 1:3 y emboquillado con mortero de juntas de resinas reactivas RG, para junta abierta entre 3 y 15 mm. Incluso parte proporcional de cortes y limpieza final.
Incluye: Limpieza y humectación del paramento a revestir. Aplanado grueso previo del paramento. Colocación de una regla horizontal al inicio del azulejado. Replanteo de las piezas en el paramento para el despiece de las mismas. Colocación de las piezas empleando llana de goma. Emboquillado con lechada de cemento. Limpieza del paramento.
Criterio de cuantificación de proyecto: Número de unidades previstas, según documentación gráfica de Proyecto.
Criterio de cuantificación de obra: Se medirá el número de unidades realmente ejecutadas según especificaciones de Proyecto.

| Código | Ud | Descripción | Rendimiento | Precio | Importe |
|---|---|---|---|---|---|
| mt18ktc016a | Ud | Pieza cóncava de unión entre aristas en ángulo curvo, de gres esmaltado, color azul de 7,2x7,2 cm, para revestimiento de vaso de alberca. (material) | 1.000 | 2.79 | 2.79 |
| mt09mcr021r | kg | Adhesivo cementoso mejorado, C2 TE, con deslizamiento reducido y tiempo abierto ampliado, color blanco. (material) | 0.050 | 0.43 | 0.02 |
| mt09mcr080a | kg | Mortero de juntas de resinas reactivas RG, para junta abierta entre 3 y 15 mm. (material) | 0.001 | 6.22 | 0.01 |
| mo024 | h | Oficial azulejero. (mano de obra) | 0.084 | 2.62 | 0.22 |
| % | % | Herramienta menor | 3 % | 3.04 | 0.09 |
|  |  | Costes directos |  |  | 3.13 |
