# Vallado de predio formado por paneles de rejilla electrosoldada con pletina de acero galvanizado de 30x2 mm en cuadrícula de 30x30 mm

- Propiedad del archivo: CYPE INGENIEROS, S.A.
- Formato: FIEBDC-3/2002
- Ámbito geográfico: México
- Divisa: MXN
- Costes indirectos: 3.00 %
- Gastos generales: 13.00 %
- Beneficio industrial: 6.00 %
- IVA: 16.00 %

**UVE010** m Vallado de predio formado por paneles de rejilla electrosoldada con pletina de acero galvanizado de 30x2 mm en cuadrícula de 30x30 mm, con bastidor electrosoldado y postes de perfil hueco de acero galvanizado, de sección cuadrada 50x50x1,5 mm y 1,5 m de altura, separados 2,5 m entre sí y empotrados en dados de concreto o muretes de mampostería u concreto. Incluso accesorios para la fijación de los paneles de rejilla electrosoldada a los postes metálicos.
Vallado de predio formado por paneles de rejilla electrosoldada con pletina de acero galvanizado de 30x2 mm en cuadrícula de 30x30 mm, con bastidor electrosoldado y postes de perfil hueco de acero galvanizado, de sección cuadrada 50x50x1,5 mm y 1,5 m de altura, separados 2,5 m entre sí y empotrados en dados de concreto o muretes de mampostería u concreto. Incluso accesorios para la fijación de los paneles de rejilla electrosoldada a los postes metálicos.
Incluye: Replanteo. Apertura de huecos para colocación de los postes. Colocación de los postes. Colado del concreto. Aplomado y alineación de los postes. Colocación de los paneles de rejilla.
Criterio de cuantificación de proyecto: Longitud medida según documentación gráfica de Proyecto, deduciendo la longitud de los huecos de puertas y cancelas.
Criterio de cuantificación de obra: Se medirá la longitud realmente ejecutada según especificaciones de Proyecto, deduciendo la longitud de los huecos de puertas y cancelas.

| Código | Ud | Descripción | Rendimiento | Precio | Importe |
|---|---|---|---|---|---|
| mt26btr010a | m² | Rejilla electrosoldada con pletina de acero galvanizado de 30x2 mm en cuadrícula de 30x30 mm, con bastidor electrosoldado. (material) | 1.500 | 801.29 | 1201.94 |
| mt52vpm020i | Ud | Poste de perfil hueco de acero galvanizado, de sección cuadrada 50x50x1,5 mm y 1,5 m de altura. (material) | 0.440 | 71.64 | 31.52 |
| mt52vpm052 | Ud | Accesorios para la fijación de los paneles de rejilla electrosoldada a los postes metálicos. (material) | 1.000 | 35.48 | 35.48 |
| mt10hmf071ce | m³ | Concreto simple f'c=20 MPa (200 kg/cm²), clasificación de exposición A1, tamaño máximo del agregado 20 mm, revenimiento nominal del concreto fresco de 5 a 10 mm, premezclado, según RCDF NTC Diseño y Construcción de Estructuras de Concreto (2004). (material) | 0.015 | 1188.01 | 17.82 |
| mo018 | h | Oficial 1ª cerrajero. (mano de obra) | 0.348 | 79.35 | 27.61 |
| mo059 | h | Ayudante cerrajero. (mano de obra) | 0.348 | 47.51 | 16.53 |
| mo041 | h | Oficial albañil de obra civil. (mano de obra) | 0.348 | 78.26 | 27.23 |
| mo087 | h | Ayudante albañil de obra civil. (mano de obra) | 0.348 | 47.38 | 16.49 |
| % | % | Herramienta menor | 2 % | 1374.62 | 27.49 |
|  |  | Costes directos |  |  | 1402.11 |
