# Puerta cancela en vallado de predio

- Propiedad del archivo: CYPE Ingenieros S.A.
- Formato: FIEBDC-3/2016
- Programa: Generador de precios de la construcción. CYPE Ingenieros, S.A.
- Fecha: 07/10/2024
- Ámbito geográfico: México
- Divisa: MXN
- Costes indirectos: 3 %
- Gastos generales: 13 %
- Beneficio industrial: 6 %
- IVA: 16 %

## U Urbanización interior del predio

### UV Cerramientos exteriores

#### UVP Puertas

**UVP010** Ud Puerta cancela en vallado de predio.
Puerta cancela de lámina de acero galvanizado, acabado lacado, de una hoja batiente, dimensiones 300x200 cm, perfiles rectangulares en marco zócalo inferior realizado con lámina acanalada de 1,2 mm de espesor a dos caras, para acceso de vehículos. Apertura manual. Incluso bisagras o anclajes metálicos laterales de los bastidores, armado portante de la cancela y recibidos a obra, elementos de anclaje, herrajes de seguridad y cierre, acabado con imprimación antioxidante y accesorios.
Incluye: Replanteo. Colocación y montaje del poste de fijación. Instalación de la puerta cancela. Colado del concreto. Montaje del sistema de apertura. Montaje del sistema de accionamiento. Repaso y engrase de mecanismos.
Criterio de cuantificación de proyecto: Número de unidades previstas, según documentación gráfica de Proyecto.
Criterio de cuantificación de obra: Se medirá el número de unidades realmente ejecutadas según especificaciones de Proyecto.

| Código | Ud | Descripción | Rendimiento | Precio | Importe |
|---|---|---|---|---|---|
| mt10hmf071de | m³ | Concreto simple f'c=25 MPa (250 kg/cm²), clasificación de exposición A1, tamaño máximo del agregado 20 mm, revenimiento nominal del concreto fresco de 5 a 10 mm, premezclado, según RCDF NTC Diseño y Construcción de Estructuras de Concreto (2004). (material) | 0.09 | 1378.55 | 124.070 |
| mt08aaa010a | m³ | Agua. (material) | 0.012 | 22.64 | 0.272 |
| mt01arg005a | t | Arena de cantera, para mortero hecho en obra. (material) | 0.098 | 312.71 | 30.646 |
| mt08cem000f | kg | Cemento gris en sacos. (material) | 15 | 2.22 | 33.300 |
| mt26vpc010a | m² | Puerta cancela metálica en valla exterior, para acceso de vehículos, una hoja batiente, de lámina de acero galvanizado, acabado lacado con bisagras o anclajes metálicos laterales de los bastidores, armado portante de la cancela, elementos de anclaje, herrajes de seguridad y cierre, acabado con imprimación antioxidante y accesorios. (material) | 6 | 6128.04 | 36768.240 |
| mq06hor010 | h | Revolvedora de concreto eléctrica con una capacidad de amasado de 160 l. (maquinaria) | 0.049 | 53.42 | 2.618 |
| mo041 | h | Oficial albañil de obra civil. (mano de obra) | 4.628 | 121.97 | 564.477 |
| mo087 | h | Ayudante albañil de obra civil. (mano de obra) | 5.301 | 74.26 | 393.652 |
| mo018 | h | Oficial 1ª cerrajero. (mano de obra) | 1.514 | 123.57 | 187.085 |
| mo059 | h | Ayudante cerrajero. (mano de obra) | 1.514 | 74.4 | 112.642 |
| % | % | Herramienta menor | 2 % | 38217.002 | 764.340 |
|  |  | Costes directos |  |  | 38981.342 |

Residuos:
- colocación: mt10hmf071de; factor de residuo 0.0015602
- colocación: mt01arg005a Arena de cantera, para mortero hecho en obra; factor de residuo 0.00501329
- colocación: mt08cem000f Cemento gris en sacos; factor de residuo 0.0063

## Recursos

**mt10hmf071de** m³ Concreto simple f'c=25 MPa (250 kg/cm²)
Datos técnicos: Coste energético 1840.000 MJ; Emisión de CO2 230.000 kg; Código LER 17 01 01; Masa del elemento 2300 kg; Volumen 1.533333 m3

**mt08aaa010a** m³ Agua
Datos técnicos: Coste energético 60.000 MJ; Emisión de CO2 30.000 kg

**mt01arg005a** t Arena de cantera, para mortero hecho en obra
Datos técnicos: Coste energético 75.000 MJ; Emisión de CO2 4.000 kg; Código LER 01 04 08; Masa del elemento 1000 kg; Volumen 0.666667 m3

**mt08cem000f** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt26vpc010a** m² Puerta cancela metálica en valla exterior
Datos técnicos: Coste energético 9.891 MJ; Emisión de CO2 0.471 kg
Residuos:
- embalaje: re170203 Plástico; rendimiento 0.065 kg
- embalaje: re170604 Materiales de aislamiento distintos de los especificados en los códigos 17 06 01 y 17 06 03. (componente de residuo); rendimiento 0.068 kg; Código LER 17 06 04; Masa del elemento 1 kg; Volumen 0.001667 m3
