# Perfil macizo de madera tecnológica (WPC) con fibras de madera y polietileno

- Propiedad del archivo: CYPE INGENIEROS, S.A.
- Formato: FIEBDC-3/2002
- Ámbito geográfico: México
- Divisa: MXN
- Costes indirectos: 3.00 %
- Gastos generales: 13.00 %
- Beneficio industrial: 6.00 %
- IVA: 16.00 %

**UXJ020** m Perfil macizo de madera tecnológica (WPC) con fibras de madera y polietileno, de 24x136x2440 mm, dos caras aparentes, ambas con textura de madera, con los bordes rectos, fijado a los polines con tornillos autoperforantes, de acero al carbono, de 5 mm de diámetro y 63 mm de longitud, con tratamiento anticorrosión, en tarima de madera tecnológica (WPC).
Perfil macizo de madera tecnológica (WPC) con fibras de madera y polietileno, de 24x136x2440 mm, dos caras aparentes, ambas con textura de madera, con los bordes rectos, fijado a los polines con tornillos autoperforantes, de acero al carbono, de 5 mm de diámetro y 63 mm de longitud, con tratamiento anticorrosión, en tarima de madera tecnológica (WPC).
Incluye: Replanteo, marcado y corte de la parte sobrante del perfil de remate lateral. Fijación del perfil de remate lateral a los polines.
Criterio de cuantificación de proyecto: Longitud medida según documentación gráfica de Proyecto. No se ha incrementado la cuantificación por roturas y recortes, ya que en la descomposición se ha considerado un 5% más de piezas.
Criterio de cuantificación de obra: Se medirá la longitud realmente ejecutada según especificaciones de Proyecto.

| Código | Ud | Descripción | Rendimiento | Precio | Importe |
|---|---|---|---|---|---|
| mt18fmp020e | m | Perfil macizo de madera tecnológica (WPC) con fibras de madera y polietileno, de 24x136x2440 mm, dos caras aparentes, ambas con textura de madera, con los bordes rectos, para remate lateral de tarima de madera tecnológica (WPC). (material) | 1.050 | 221.71 | 232.80 |
| mt18acc080a | Ud | Tornillo autoperforante, de acero al carbono, de 5 mm de diámetro y 63 mm de longitud, con tratamiento anticorrosión. (material) | 7.000 | 1.94 | 13.58 |
| mo017 | h | Oficial carpintero. (mano de obra) | 0.143 | 79.52 | 11.37 |
| mo058 | h | Ayudante carpintero. (mano de obra) | 0.143 | 47.70 | 6.82 |
| % | % | Herramienta menor | 2 % | 264.57 | 5.29 |
|  |  | Costes directos |  |  | 269.86 |
