# Preparación del paramento soporte para aislamiento térmico por el exterior de fachada

- Propiedad del archivo: CYPE INGENIEROS, S.A.
- Formato: FIEBDC-3/2002
- Ámbito geográfico: México
- Costes indirectos: 3.00 %
- Gastos generales: 13.00 %
- Beneficio industrial: 6.00 %
- IVA: 16.00 %

**ZFF005** m² Preparación del paramento soporte para aislamiento térmico por el exterior de fachada, mediante picado de aplanado grueso de cemento, con medios manuales y carga manual de escombros sobre camión o contenedor y posterior revestimiento con aplanado grueso a buena vista de mortero seco para aplanado fino, resistencia a compresión mayor o igual a 6 N/mm², color gris, espesor 15 mm, acabado rugoso, aplicado manualmente y armado y reforzado con malla antiálcalis en los cambios de material y en los frentes de la losa.
Preparación del paramento soporte para aislamiento térmico por el exterior de fachada, mediante picado de aplanado grueso de cemento, con medios manuales y carga manual de escombros sobre camión o contenedor y posterior formación de capa base, con aplanado grueso a buena vista de mortero seco para aplanado fino, resistencia a compresión mayor o igual a 6 N/mm², color gris, espesor 15 mm, acabado rugoso, aplicado manualmente. Incluso parte proporcional de colocación de malla de fibra de vidrio antiálcalis, para refuerzo de encuentros entre materiales diferentes y en los frentes de la losa, formación de juntas, rincones, maestras, aristas, mochetas, jambas y dinteles y remates en los encuentros con paramentos, revestimientos u otros elementos recibidos en su superficie.
Incluye: Preparación de la superficie soporte. Despiece de paños de trabajo. Preparación del mortero. Aplicación del mortero. Curado del mortero.
Criterio de cuantificación de proyecto: Superficie medida según documentación gráfica de Proyecto.
Criterio de cuantificación de obra: Se medirá la superficie realmente ejecutada según especificaciones de Proyecto.

| Código | Ud | Descripción | Rendimiento | Precio | Importe |
|---|---|---|---|---|---|
| mt28mon210o | kg | Mortero seco para aplanado fino, resistencia a compresión mayor o igual a 6 N/mm², color gris, compuesto por cemento de alta resistencia, agregados seleccionados y otros aditivos. (material) | 27.000 | 0.11 | 2.97 |
| mt28mon040a | m² | Malla de fibra de vidrio, de 10x10 mm de separación de malla, antiálcalis, de 200 a 250 g/m² de masa superficial y 750 a 900 micras de espesor, con 25 kp/cm² de resistencia a tracción, para armar morteros monocapa. (material) | 0.200 | 1.89 | 0.38 |
| mo113 | h | Cabo albañil. (mano de obra) | 0.845 | 1.33 | 1.12 |
| mo039 | h | Oficial revocador. (mano de obra) | 0.333 | 2.62 | 0.87 |
| mo111 | h | Peón revocador. (mano de obra) | 0.333 | 1.38 | 0.46 |
| % | % | Herramienta menor | 2 % | 5.80 | 0.12 |
|  |  | Costes directos |  |  | 5.92 |
