# Rehabilitación energética de techumbre plana no transitable

- Propiedad del archivo: CYPE INGENIEROS, S.A.
- Formato: FIEBDC-3/2002
- Ámbito geográfico: México
- Divisa: MXN
- Costes indirectos: 3.00 %
- Gastos generales: 13.00 %
- Beneficio industrial: 6.00 %
- IVA: 16.00 %

**ZHA011** m² Rehabilitación energética de techumbre plana no transitable, mediante la incorporación de aislamiento termoacústico por el exterior de la techumbre, formado por panel rígido de lana de roca hidrofugada, Ixxo LC "ISOVER", revestido por una de sus caras con oxiasfalto y film de polipropileno termofusible, de 40 mm de espesor, fijado mecánicamente al soporte; capa de protección e impermeabilización monocapa adherida, mediante manto prefabricado de betún modificado con elastómero SBS, de 3,5 mm de espesor, con armado de fieltro de poliéster reforzado y estabilizado de 150 g/m², con autoprotección mineral.
Rehabilitación energética de techumbre plana no transitable, una vez saneado y reparado el soporte, mediante la incorporación de aislamiento termoacústico por el exterior de la techumbre, formado por panel rígido de lana de roca hidrofugada, Ixxo LC "ISOVER", revestido por una de sus caras con oxiasfalto y film de polipropileno termofusible, de 40 mm de espesor, resistencia térmica 1 m²K/W, conductividad térmica 0,04 W/(mK), fijado mecánicamente al soporte; capa de protección e impermeabilización monocapa adherida, mediante manto prefabricado de betún modificado con elastómero SBS, de 3,5 mm de espesor, con armado de fieltro de poliéster reforzado y estabilizado de 150 g/m², con autoprotección mineral de color rojo. Incluso parte proporcional de replanteo, cortes, resolución de puentes térmicos, fijaciones y limpieza.
Incluye: Revisión de la superficie soporte en la que se realiza la fijación del aislamiento de acuerdo con las exigencias de la técnica a emplear. Corte, ajuste y colocación del aislamiento con fijaciones mecánicas. Limpieza y preparación de la superficie en la que ha de aplicarse la impermeabilización. Colocación de la impermeabilización.
Criterio de cuantificación de proyecto: Superficie medida según documentación gráfica de Proyecto.
Criterio de cuantificación de obra: Se medirá la superficie realmente ejecutada según especificaciones de Proyecto.

| Código | Ud | Descripción | Rendimiento | Precio | Importe |
|---|---|---|---|---|---|
| mt16lri030s | m² | Panel rígido de lana de roca hidrofugada, Ixxo LC "ISOVER", revestido por una de sus caras con oxiasfalto y film de polipropileno termofusible, de 40 mm de espesor, resistencia térmica 1 m²K/W, conductividad térmica 0,04 W/(mK). (material) | 1.050 | 435.24 | 457.00 |
| mt16aaa020ag | Ud | Fijación mecánica para paneles aislantes de lana mineral, colocados directamente sobre la superficie soporte. (material) | 5.000 | 5.31 | 26.55 |
| mt14lga010ea | m² | Manto prefabricado de betún modificado con elastómero SBS, de 3,5 mm de espesor, masa nominal 5 kg/m², con armado de fieltro de poliéster reforzado y estabilizado de 150 g/m², con autoprotección mineral de color rojo. (material) | 1.100 | 218.56 | 240.42 |
| mo054 | h | Oficial colocador de aislantes. (mano de obra) | 0.129 | 85.62 | 11.04 |
| mo101 | h | Ayudante colocador de aislantes. (mano de obra) | 0.129 | 43.61 | 5.63 |
| mo029 | h | Oficial aplicador de membranas y mantos impermeabilizantes. (mano de obra) | 0.103 | 82.84 | 8.53 |
| mo067 | h | Ayudante aplicador de membranas y mantos impermeabilizantes. (mano de obra) | 0.103 | 43.61 | 4.49 |
| % | % | Herramienta menor | 2 % | 753.66 | 15.07 |
|  |  | Costes directos |  |  | 768.73 |
