# Rejilla de impulsión

- Propiedad del archivo: CYPE INGENIEROS, S.A.
- Formato: FIEBDC-3/2002
- Ámbito geográfico: México
- Divisa: MXN
- Costes indirectos: 3.00 %
- Gastos generales: 13.00 %
- Beneficio industrial: 6.00 %
- IVA: 16.00 %

## I Instalaciones

### IC Calefacción, refrigeración, climatización y agua caliente sanitaria

#### ICR Sistemas de conducción de aire

**ICR030** Ud Rejilla de impulsión.
Rejilla de impulsión de aluminio extruido, con doble deflexión con lamas móviles horizontales delanteras y verticales traseras, con compuerta de regulación de caudal accionable manualmente mediante palanca, de 400x100 mm, anodizado color plata, gama AirQ, RTHV040010AKRT "AIRZONE", fijación con clips, montada en pared. Incluso accesorios de montaje y elementos de fijación.
Incluye: Replanteo. Montaje y fijación de la rejilla.
Criterio de cuantificación de proyecto: Número de unidades previstas, según documentación gráfica de Proyecto.
Criterio de cuantificación de obra: Se medirá el número de unidades realmente ejecutadas según especificaciones de Proyecto.

| Código | Ud | Descripción | Rendimiento | Precio | Importe |
|---|---|---|---|---|---|
| mt42air010ee | Ud | Rejilla de impulsión de aluminio extruido, con doble deflexión con lamas móviles horizontales delanteras y verticales traseras, con compuerta de regulación de caudal accionable manualmente mediante palanca, de 400x100 mm, anodizado color plata, gama AirQ, RTHV040010AKRT "AIRZONE", fijación con clips. (material) | 1.000 | 1066.71 | 1066.71 |
| mt42air500bh | Ud | Larguero de lámina galvanizada para formación de marco de montaje de rejillas, longitud 400 mm, L400AG "AIRZONE". (material) | 2.000 | 59.26 | 118.52 |
| mt42air500bb | Ud | Larguero de lámina galvanizada para formación de marco de montaje de rejillas, longitud 100 mm, L100AG "AIRZONE". (material) | 2.000 | 29.63 | 59.26 |
| mo005 | h | Oficial instalador de climatización. (mano de obra) | 0.240 | 123.28 | 29.59 |
| mo104 | h | Ayudante instalador de climatización. (mano de obra) | 0.240 | 72.91 | 17.50 |
| % | % | Herramienta menor | 2 % | 1291.58 | 25.83 |
|  |  | Costes directos |  |  | 1317.41 |
