# Rejilla de impulsión

- Propiedad del archivo: CYPE Ingenieros S.A.
- Formato: FIEBDC-3/2016
- Programa: Generador de precios de la construcción. CYPE Ingenieros, S.A.
- Fecha: 23/05/2024
- Ámbito geográfico: México
- Divisa: MXN
- Costes indirectos: 3 %
- Gastos generales: 13 %
- Beneficio industrial: 6 %
- IVA: 16 %

## I Instalaciones

### IC Calefacción, refrigeración, climatización y agua caliente sanitaria

#### ICR Sistemas de conducción de aire

**ICR030** Ud Rejilla de impulsión.
Rejilla de impulsión de aluminio extruido, con doble deflexión con lamas móviles horizontales delanteras y verticales traseras, con compuerta de regulación de caudal accionable manualmente mediante palanca, de 400x100 mm, anodizado color plata, gama AirQ, RTHV040010AKRT "AIRZONE", fijación con clips, montada en pared. Incluso accesorios de montaje y elementos de fijación.
Incluye: Replanteo. Montaje y fijación de la rejilla.
Criterio de cuantificación de proyecto: Número de unidades previstas, según documentación gráfica de Proyecto.
Criterio de cuantificación de obra: Se medirá el número de unidades realmente ejecutadas según especificaciones de Proyecto.

| Código | Ud | Descripción | Rendimiento | Precio | Importe |
|---|---|---|---|---|---|
| mt42air010ee | Ud | Rejilla de impulsión de aluminio extruido, con doble deflexión con lamas móviles horizontales delanteras y verticales traseras, con compuerta de regulación de caudal accionable manualmente mediante palanca, de 400x100 mm, anodizado color plata, gama AirQ, RTHV040010AKRT "AIRZONE", fijación con clips. (material) | 1 | 1066.71 | 1066.710 |
| mt42air500bh | Ud | Larguero de lámina galvanizada para formación de marco de montaje de rejillas, longitud 400 mm, L400AG "AIRZONE". (material) | 2 | 59.26 | 118.520 |
| mt42air500bb | Ud | Larguero de lámina galvanizada para formación de marco de montaje de rejillas, longitud 100 mm, L100AG "AIRZONE". (material) | 2 | 29.63 | 59.260 |
| mo005 | h | Oficial instalador de climatización. (mano de obra) | 0.24 | 123.28 | 29.587 |
| mo104 | h | Ayudante instalador de climatización. (mano de obra) | 0.24 | 72.91 | 17.498 |
| % | % | Herramienta menor | 2 % | 1291.575 | 25.832 |
|  |  | Costes directos |  |  | 1317.407 |

## Recursos

**mt42air010ee** Ud Rejilla de impulsión de aluminio extruido
Datos técnicos: Coste energético 44.819 MJ; Emisión de CO2 3.357 kg
Residuos:
- embalaje: re150101 Envases de papel y cartón. (componente de residuo); rendimiento 0.072 kg; Código LER 15 01 01; Masa del elemento 1 kg; Volumen 0.001333 m3

**mt42air500bh** Ud Larguero de lámina galvanizada para formación de marco de montaje de rejillas, longitud 400 mm, L400AG "AIRZONE"
Datos técnicos: Coste energético 4.408 MJ; Emisión de CO2 0.293 kg
Residuos:
- embalaje: re150101 Envases de papel y cartón; rendimiento 0.09 kg
- embalaje: re170203 Plástico. (componente de residuo); rendimiento 0.045 kg; Código LER 17 02 03; Masa del elemento 1 kg; Volumen 0.001667 m3

**mt42air500bb** Ud Larguero de lámina galvanizada para formación de marco de montaje de rejillas, longitud 100 mm, L100AG "AIRZONE"
Datos técnicos: Coste energético 4.408 MJ; Emisión de CO2 0.293 kg
Residuos:
- embalaje: re150101 Envases de papel y cartón; rendimiento 0.09 kg
- embalaje: re170203 Plástico; rendimiento 0.045 kg
