# Sistema centralizado de control Airzone UNO

- Propiedad del archivo: CYPE INGENIEROS, S.A.
- Formato: FIEBDC-3/2002
- Ámbito geográfico: México
- Divisa: MXN
- Costes indirectos: 3.00 %
- Gastos generales: 13.00 %
- Beneficio industrial: 6.00 %
- IVA: 16.00 %

## I Instalaciones

### IB Sistemas de climatización

#### IBZ Sistema Airzone

**IBZ009** Ud Sistema centralizado de control Airzone UNO.
Sistema de control de una zona en instalación de climatización, Pack Airzone UNO AZUN6PCMVATHCB "AIRZONE", formado por una central de sistema UNO AZUN6CCMVAC para control de una compuerta motorizada o de una electroválvula, con conexión por cable, entrada para detección de ventana abierta, entrada para detección de presencia y salida de alimentación para elemento motorizado, un termostato Think AZUN6THINKRB para control de la temperatura de consigna, con lectura de temperatura ambiente y humedad relativa, pantalla de tinta electrónica de 2,7" con botones táctiles capacitivos, de acero y cristal, conexión por cable, montaje en superficie, color blanco, cable eléctrico AZX6CABLEBUS10 de 10 m de longitud, con conductor de cobre electrolítico recocido sin estañar, de 2x0,5+2x0,22 mm² de sección y aislamiento de PVC/A.
Incluye: Replanteo. Colocación y fijación de la central del sistema. Colocación y fijación de los accesorios. Tendido y fijación del tubo de protección del cableado. Tendido del cableado. Conexionado eléctrico.
Criterio de cuantificación de proyecto: Número de unidades previstas, según documentación gráfica de Proyecto.
Criterio de cuantificación de obra: Se medirá el número de unidades realmente ejecutadas según especificaciones de Proyecto.

| Código | Ud | Descripción | Rendimiento | Precio | Importe |
|---|---|---|---|---|---|
| mt42air405a | Ud | Sistema de control de una zona en instalación de climatización, Pack Airzone UNO AZUN6PCMVATHCB "AIRZONE", formado por una central de sistema UNO AZUN6CCMVAC para control de una compuerta motorizada o de una electroválvula, con conexión por cable, entrada para detección de ventana abierta, entrada para detección de presencia y salida de alimentación para elemento motorizado, un termostato Think AZUN6THINKRB para control de la temperatura de consigna, con lectura de temperatura ambiente y humedad relativa, pantalla de tinta electrónica de 2,7" con botones táctiles capacitivos, de acero y cristal, conexión por cable, montaje en superficie, color blanco, cable eléctrico AZX6CABLEBUS10 de 10 m de longitud, con conductor de cobre electrolítico recocido sin estañar, de 2x0,5+2x0,22 mm² de sección y aislamiento de PVC/A. (material) | 1.000 | 4946.78 | 4946.78 |
| mo005 | h | Oficial instalador de climatización. (mano de obra) | 0.273 | 125.33 | 34.22 |
| mo104 | h | Ayudante instalador de climatización. (mano de obra) | 0.218 | 74.12 | 16.16 |
| % | % | Herramienta menor | 2 % | 4997.16 | 99.94 |
|  |  | Costes directos |  |  | 5097.10 |
