# Sistema centralizado de control Flexa

- Propiedad del archivo: CYPE Ingenieros S.A.
- Formato: FIEBDC-3/2016
- Programa: Generador de precios de la construcción. CYPE Ingenieros, S.A.
- Fecha: 05/10/2024
- Ámbito geográfico: México
- Divisa: MXN
- Costes indirectos: 3 %
- Gastos generales: 13 %
- Beneficio industrial: 6 %
- IVA: 16 %

## I Instalaciones

### IB Sistemas de climatización

#### IBZ Sistema Airzone

**IBZ003** Ud Sistema centralizado de control Flexa.
Sistema centralizado de control Flexa 4.0 "AIRZONE", formado por placa central de sistema, AZCE8CB1MOT con control y gestión del estado de los termostatos de cada una de las zonas, con un máximo de 8 zonas, salidas de alimentación para elementos motorizados, con un máximo de 8 motores, control de proporcionalidad para compuertas motorizadas (5 pasos de regulación), salidas de relés para dentención-marcha de equipo y ventilación mecánica controlada (VMC), gestión de pasarelas de control de equipos de expansión directa, comunicación con otras centrales y equipos de control integral de la instalación, comunicaciones con otros sistemas de control externo mediante puerto con protocolo de comunicación Modbus para integración en el sistema de gestión de edificios (BMS), directa o con pasarelas KNX, BACnet o Lutron, con, cabezales termostáticos, cable eléctrico con conductor de cobre electrolítico recocido sin estañar, de 2x0,5+2x0,22 mm² de sección, AZX6CABLEBUS15, cable eléctrico con conductor de cobre electrolítico de clase 5, de 2x0,75 mm² de sección, AZX6CABLERN100.
Incluye: Replanteo. Colocación y fijación de la central del sistema. Colocación y fijación de los accesorios. Tendido y fijación del tubo de protección del cableado. Tendido del cableado. Conexionado eléctrico.
Criterio de cuantificación de proyecto: Número de unidades previstas, según documentación gráfica de Proyecto.
Criterio de cuantificación de obra: Se medirá el número de unidades realmente ejecutadas según especificaciones de Proyecto.

| Código | Ud | Descripción | Rendimiento | Precio | Importe |
|---|---|---|---|---|---|
| mt42air610a | Ud | Placa central de sistema, AZCE8CB1MOT "AIRZONE", con control y gestión del estado de los termostatos de cada una de las zonas, con un máximo de 8 zonas, salidas de alimentación para elementos motorizados, con un máximo de 8 motores, control de proporcionalidad para compuertas motorizadas (5 pasos de regulación), salidas de relés para dentención-marcha de equipo y ventilación mecánica controlada (VMC), gestión de pasarelas de control de equipos de expansión directa, comunicación con otras centrales y equipos de control integral de la instalación, comunicaciones con otros sistemas de control externo mediante puerto con protocolo de comunicación Modbus para integración en el sistema de gestión de edificios (BMS), directa o con pasarelas KNX, BACnet o Lutron. (material) | 1 | 8175.52 | 8175.520 |
| mt35aia010a | m | Tubo curvable de PVC, corrugado, de color negro, de 16 mm de diámetro nominal, para canalización empotrada en obra de mampostería (paredes y techos). Resistencia a la compresión 320 N, resistencia al impacto 1 julio, temperatura de trabajo -5°C hasta 60°C, con grado de protección IP545, no propagador de la llama. (material) | 20 | 10.92 | 218.400 |
| mt42air900a | m | Cable eléctrico con conductor de cobre electrolítico recocido sin estañar, de 2x0,5+2x0,22 mm² de sección, AZX6CABLEBUS15 "AIRZONE", con aislamiento de PVC/A, suministrado en rollos de 15 m (material) | 10 | 31.61 | 316.100 |
| mt42air905a | m | Cable eléctrico con conductor de cobre electrolítico de clase 5, de 2x0,75 mm² de sección, AZX6CABLERN100 "AIRZONE", con aislamiento de PVC tipo TI-2, suministrado en rollos de 100 m. (material) | 10 | 15.99 | 159.900 |
| mo005 | h | Oficial instalador de climatización. (mano de obra) | 0.546 | 125.33 | 68.430 |
| mo104 | h | Ayudante instalador de climatización. (mano de obra) | 0.437 | 74.12 | 32.390 |
| % | % | Herramienta menor | 2 % | 8970.740 | 179.415 |
|  |  | Costes directos |  |  | 9150.155 |

Residuos:
- colocación: mt35aia010a; factor de residuo 0.0275
- colocación: mt42air900a; factor de residuo 0.0163248
- colocación: mt42air905a; factor de residuo 0.0164957

## Recursos

**mt42air610a** Ud Placa central de sistema
Datos técnicos: Coste energético 8.816 MJ; Emisión de CO2 0.586 kg
Residuos:
- embalaje: re150101 Envases de papel y cartón. (componente de residuo); rendimiento 0.18 kg; Código LER 15 01 01; Masa del elemento 1 kg; Volumen 0.001333 m3
- embalaje: re170203 Plástico. (componente de residuo); rendimiento 0.09 kg; Código LER 17 02 03; Masa del elemento 1 kg; Volumen 0.001667 m3

**mt35aia010a** m Tubo curvable de PVC
Datos técnicos: Coste energético 11.626 MJ; Emisión de CO2 0.577 kg; Código LER 17 02 03; Masa del elemento 0.12 kg; Volumen 0.0002 m3

**mt42air900a** m Cable eléctrico con conductor de cobre electrolítico recocido sin estañar
Datos técnicos: Coste energético 1.295 MJ; Emisión de CO2 0.121 kg; Código LER 17 04 11; Masa del elemento 0.0117 kg; Volumen 0.000008 m3
Residuos:
- embalaje: re150101 Envases de papel y cartón; rendimiento 0.065 kg

**mt42air905a** m Cable eléctrico con conductor de cobre electrolítico de clase 5
Datos técnicos: Coste energético 1.295 MJ; Emisión de CO2 0.121 kg; Código LER 17 04 11; Masa del elemento 0.0117 kg; Volumen 0.000008 m3
Residuos:
- embalaje: re150101 Envases de papel y cartón; rendimiento 0.065 kg
