# Equipo de regulación y control para colector, mediante cabezales electrotérmicos

- Propiedad del archivo: CYPE INGENIEROS, S.A.
- Formato: FIEBDC-3/2002
- Ámbito geográfico: México
- Divisa: MXN
- Costes indirectos: 3.00 %
- Gastos generales: 13.00 %
- Beneficio industrial: 6.00 %
- IVA: 16.00 %

## I Instalaciones

### IC Calefacción, refrigeración, climatización y agua caliente sanitaria

#### ICE Emisores por agua para calefacción y refrigeración

**ICE150** Ud Equipo de regulación y control para colector, mediante cabezales electrotérmicos.
Sistema de regulación de la temperatura para colector, para calefacción, "DAIKIN", compuesto de cabezales electrotérmicos, modelo EKWCVATR1V3; termostatos con pantalla digital, modelo EKWCTRDI1V3 y centralita de regulación, para gestión de hasta 10 termostatos y 18 cabezales electrotérmicos, modelo EKWUFHTA1V3. Totalmente montado, conexionado y probado.
Incluye: Colocación, fijación y conexionado eléctrico y de comunicación con todos los elementos que lo demanden en la instalación.
Criterio de cuantificación de proyecto: Número de unidades previstas, según documentación gráfica de Proyecto.
Criterio de cuantificación de obra: Se medirá el número de unidades realmente ejecutadas según especificaciones de Proyecto.

| Código | Ud | Descripción | Rendimiento | Precio | Importe |
|---|---|---|---|---|---|
| mt38dai100a | Ud | Centralita de regulación, para gestión de hasta 10 termostatos y 18 cabezales electrotérmicos, modelo EKWUFHTA1V3 "DAIKIN", de dimensiones 90x326,5x50 mm y alimentación monofásica (230V/50Hz). (material) | 1.000 | 6785.51 | 6785.51 |
| mt42dai521b | Ud | Termostato con pantalla digital, modelo EKWCTRDI1V3 "DAIKIN", de dimensiones 91x88x42 mm y alimentación monofásica (230V/50Hz). (material) | 2.000 | 3555.72 | 7111.44 |
| mt38dai101a | Ud | Cabezal electrotérmico, modelo EKWCVATR1V3 "DAIKIN", de dimensiones 48,4x44,3x50,3 mm y alimentación monofásica (230V/50Hz). (material) | 4.000 | 1185.24 | 4740.96 |
| mo004 | h | Oficial calefactor. (mano de obra) | 0.884 | 123.28 | 108.98 |
| mo103 | h | Ayudante calefactor. (mano de obra) | 0.884 | 72.91 | 64.45 |
| % | % | Herramienta menor | 2 % | 18811.34 | 376.23 |
|  |  | Costes directos |  |  | 19187.57 |
