# Caldera a gas, doméstica, de condensación, mural, para calefacción y agua caliente sanitaria

- Propiedad del archivo: CYPE INGENIEROS, S.A.
- Formato: FIEBDC-3/2002
- Ámbito geográfico: México
- Divisa: MXN
- Costes indirectos: 3.00 %
- Gastos generales: 13.00 %
- Beneficio industrial: 6.00 %
- IVA: 16.00 %

## I Instalaciones

### IC Calefacción, refrigeración, climatización y agua caliente sanitaria

#### ICG Calderas a gas

**ICG232** Ud Caldera a gas, doméstica, de condensación, mural, para calefacción y agua caliente sanitaria
Caldera mural, de condensación, para calefacción y producción de agua caliente sanitaria, modelo D2CND024A1A "DAIKIN", para gas natural y propano, potencia útil de 3,1 a 24 kW (50/30°C), caudal de agua caliente sanitaria 12 l/min para salto térmico de 30°C, caudal de agua caliente sanitaria 10,3 l/min para salto térmico de 35°C, dimensiones 590x400x256 mm, emisión de NOx clase 6, eficiencia energética clase A en calefacción, eficiencia energética clase A+ en calefacción con termostato modulante, eficiencia energética clase A en agua caliente sanitaria, perfil de consumo XL en agua caliente sanitaria, eficiencia al 30% de carga nominal 108,7%, potencia sonora 49 dBA, presión sonora a 1 m 39 dBA, con bomba de circulación de alta eficiencia con variador de frecuencia, vaso de expansión de 8 l, tecnología Premix que incorpora un ventilador con variador de frecuencia para alta modulación de la potencia (1:8), intercambiador de calor de fundición de aluminio, panel frontal con pantalla de led, mandos de ajuste de las temperaturas e indicador luminoso multicolor del estado de funcionamiento, sistema Lambda Gx que garantiza la combustión correcta actuando sobre la combinación óptima de aire y gas. Accesorios: kit estándar de evacuación de humos, modelo DRWTER60100AA; kit de válvulas, modelo DRVALVEKIC1AA. Totalmente montada, conexionada y probada.
Incluye: Replanteo. Presentación de los elementos. Montaje de la caldera y sus accesorios. Conexionado con las redes de conducción de agua, de gas, de instalación hidrosanitaria y eléctrica, y con el ducto de evacuación de los productos de la combustión. Puesta en marcha.
Criterio de cuantificación de proyecto: Número de unidades previstas, según documentación gráfica de Proyecto.
Criterio de cuantificación de obra: Se medirá el número de unidades realmente ejecutadas según especificaciones de Proyecto.

| Código | Ud | Descripción | Rendimiento | Precio | Importe |
|---|---|---|---|---|---|
| mt38dai010a | Ud | Caldera mural, de condensación, para calefacción y producción de agua caliente sanitaria, modelo D2CND024A1A "DAIKIN", para gas natural y propano, potencia útil de 3,1 a 24 kW (50/30°C), caudal de agua caliente sanitaria 12 l/min para salto térmico de 30°C, caudal de agua caliente sanitaria 10,3 l/min para salto térmico de 35°C, dimensiones 590x400x256 mm, emisión de NOx clase 6, eficiencia energética clase A en calefacción, eficiencia energética clase A+ en calefacción con termostato modulante, eficiencia energética clase A en agua caliente sanitaria, perfil de consumo XL en agua caliente sanitaria, eficiencia al 30% de carga nominal 108,7%, potencia sonora 49 dBA, presión sonora a 1 m 39 dBA, con bomba de circulación de alta eficiencia con variador de frecuencia, vaso de expansión de 8 l, tecnología Premix que incorpora un ventilador con variador de frecuencia para alta modulación de la potencia (1:8), intercambiador de calor de fundición de aluminio, panel frontal con pantalla de led, mandos de ajuste de las temperaturas e indicador luminoso multicolor del estado de funcionamiento, sistema Lambda Gx que garantiza la combustión correcta actuando sobre la combinación óptima de aire y gas. (material) | 1.000 | 65336.41 | 65336.41 |
| mt38dai002a | Ud | Kit estándar de evacuación de humos, modelo DRWTER60100AA "DAIKIN", para caldera mural. (material) | 1.000 | 2785.32 | 2785.32 |
| mt38dai001a | Ud | Kit de válvulas, modelo DRVALVEKIC1AA "DAIKIN", para caldera mural. (material) | 1.000 | 3289.04 | 3289.04 |
| mt38www012 | Ud | Material auxiliar para instalaciones de calefacción y agua caliente sanitaria (material) | 1.000 | 62.22 | 62.22 |
| mo004 | h | Oficial calefactor. (mano de obra) | 3.787 | 123.28 | 466.86 |
| mo103 | h | Ayudante calefactor. (mano de obra) | 3.787 | 72.91 | 276.11 |
| % | % | Herramienta menor | 2 % | 72215.96 | 1444.32 |
|  |  | Costes directos |  |  | 73660.28 |
