# Unidad interior de aire acondicionado, de techo con descarga directa

- Propiedad del archivo: CYPE INGENIEROS, S.A.
- Formato: FIEBDC-3/2002
- Ámbito geográfico: México
- Divisa: MXN
- Costes indirectos: 3.00 %
- Gastos generales: 13.00 %
- Beneficio industrial: 6.00 %
- IVA: 16.00 %

## I Instalaciones

### IC Calefacción, refrigeración, climatización y agua caliente sanitaria

#### ICN Unidades autónomas de climatización

**ICN115** Ud Unidad interior de aire acondicionado, de techo con descarga directa.
Unidad interior de aire acondicionado, de techo con descarga directa, sistema aire-aire multi-split, gama Sky Air, modelo FHA60A9 "DAIKIN", para gas R-32/R-410A, potencia frigorífica nominal 5,7 kW (temperatura de bulbo seco en el interior 27°C, temperatura de bulbo húmedo en el interior 19°C, temperatura de bulbo seco en el exterior 35°C), potencia calorífica nominal 7,2 kW (temperatura de bulbo seco en el interior 20°C, temperatura de bulbo seco en el exterior 7°C, temperatura de bulbo húmedo en el exterior 6°C), diámetro de conexión de la tubería de líquido 1/4", diámetro de conexión de la tubería de gas 1/2", alimentación monofásica (230V/50Hz), con, caudal de aire en refrigeración a velocidad alta/media/baja: 19,5/15/11,5 m³/min, caudal de aire en calefacción a velocidad alta/media/baja: 19,5/15/11,5 m³/min, dimensiones 235x1270x690 mm, peso 31 kg, presión sonora en refrigeración a velocidad alta/media/baja: 37/35/33 dBA, presión sonora en calefacción a velocidad alta/media/baja: 37/35/33 dBA, potencia sonora 54 dBA, con señal de limpieza de filtro, filtro de aire de succión y bomba de drenaje. Regulación: control remoto multifunción, modelo Madoka BRC1H52W.
Criterio de valoración económica: El precio no incluye la canalización ni el cableado eléctrico de alimentación.
Incluye: Replanteo. Colocación y fijación. Conexión a las líneas frigoríficas. Conexión a la red eléctrica. Colocación y fijación del tubo entre la unidad interior y el control remoto por cable. Tendido de cables entre la unidad interior y el control remoto por cable. Conexionado de cables entre la unidad interior y el control remoto por cable. Conexión a la red de desagüe. Puesta en marcha.
Criterio de cuantificación de proyecto: Número de unidades previstas, según documentación gráfica de Proyecto.
Criterio de cuantificación de obra: Se medirá el número de unidades realmente ejecutadas según especificaciones de Proyecto.

| Código | Ud | Descripción | Rendimiento | Precio | Importe |
|---|---|---|---|---|---|
| mt42dai066c | Ud | Unidad interior de aire acondicionado, de techo con descarga directa, sistema aire-aire multi-split, gama Sky Air, modelo FHA60A9 "DAIKIN", para gas R-32/R-410A, potencia frigorífica nominal 5,7 kW (temperatura de bulbo seco en el interior 27°C, temperatura de bulbo húmedo en el interior 19°C, temperatura de bulbo seco en el exterior 35°C), potencia calorífica nominal 7,2 kW (temperatura de bulbo seco en el interior 20°C, temperatura de bulbo seco en el exterior 7°C, temperatura de bulbo húmedo en el exterior 6°C), diámetro de conexión de la tubería de líquido 1/4", diámetro de conexión de la tubería de gas 1/2", alimentación monofásica (230V/50Hz), con, caudal de aire en refrigeración a velocidad alta/media/baja: 19,5/15/11,5 m³/min, caudal de aire en calefacción a velocidad alta/media/baja: 19,5/15/11,5 m³/min, dimensiones 235x1270x690 mm, peso 31 kg, presión sonora en refrigeración a velocidad alta/media/baja: 37/35/33 dBA, presión sonora en calefacción a velocidad alta/media/baja: 37/35/33 dBA, potencia sonora 54 dBA, con señal de limpieza de filtro, filtro de aire de succión y bomba de drenaje. (material) | 1.000 | 36090.59 | 36090.59 |
| mt42dai508a | Ud | Control remoto multifunción, modelo Madoka BRC1H52W "DAIKIN", color blanco, con programación semanal, posibilidad de seleccionar modo estándar o simplificado de hoteles, función marcha/dentención, cambio de modo de funcionamiento, limitación de la temperatura de consigna, selección de la velocidad del ventilador y funciones avanzadas a través de App para smartphone con conectividad Bluetooth Low Energy (BLE). (material) | 1.000 | 6192.88 | 6192.88 |
| mt42dai900 | m | Cable bus de 2 hilos, de 0,5 mm² de sección por hilo (material) | 3.000 | 23.71 | 71.13 |
| mt35aia090aa | m | Tubo rígido de PVC, enchufable, curvable en caliente, de color negro, de 16 mm de diámetro nominal, para canalización fija en superficie. Resistencia a la compresión 1250 N, resistencia al impacto 2 julios, temperatura de trabajo -5°C hasta 60°C, con grado de protección IP547, propiedades eléctricas: aislante, no propagador de la llama. Incluso abrazaderas, elementos de sujeción y accesorios (curvas, conectores, tees, codos y curvas flexibles). (material) | 3.000 | 36.50 | 109.50 |
| mo005 | h | Oficial instalador de climatización. (mano de obra) | 1.262 | 123.28 | 155.58 |
| mo104 | h | Ayudante instalador de climatización. (mano de obra) | 1.262 | 72.91 | 92.01 |
| % | % | Herramienta menor | 2 % | 42711.69 | 854.23 |
|  |  | Costes directos |  |  | 43565.92 |
