# Unidad interior de aire acondicionado, de techo con descarga directa

- Propiedad del archivo: CYPE INGENIEROS, S.A.
- Formato: FIEBDC-3/2002
- Ámbito geográfico: México
- Divisa: MXN
- Costes indirectos: 3.00 %
- Gastos generales: 13.00 %
- Beneficio industrial: 6.00 %
- IVA: 16.00 %

## I Instalaciones

### IC Calefacción, refrigeración, climatización y agua caliente sanitaria

#### ICN Unidades autónomas de climatización

**ICN115** Ud Unidad interior de aire acondicionado, de techo con descarga directa.
Unidad interior de aire acondicionado, de techo con descarga directa, sistema aire-aire multi-split, gama Sky Air, modelo FHA125A "DAIKIN", para gas R-32/R-410A, potencia frigorífica nominal 12,1 kW (temperatura de bulbo seco en el interior 27°C, temperatura de bulbo húmedo en el interior 19°C, temperatura de bulbo seco en el exterior 35°C), potencia calorífica nominal 13,5 kW (temperatura de bulbo seco en el interior 20°C, temperatura de bulbo seco en el exterior 7°C, temperatura de bulbo húmedo en el exterior 6°C), diámetro de conexión de la tubería de líquido 3/8", diámetro de conexión de la tubería de gas 5/8", alimentación monofásica (230V/50Hz), con, caudal de aire en refrigeración a velocidad alta/media/baja: 31/27/23 m³/min, caudal de aire en calefacción a velocidad alta/media/baja: 31/27/23 m³/min, dimensiones 235x1590x690 mm, peso 38 kg, presión sonora en refrigeración a velocidad alta/media/baja: 44/41/37 dBA, presión sonora en calefacción a velocidad alta/media/baja: 44/41/37 dBA, potencia sonora 62 dBA, con señal de limpieza de filtro, filtro de aire de succión y bomba de drenaje. Regulación: juego de controlador remoto inalámbrico formado por receptor y mando por infrarrojos, modelo BRC7GA53-9.
Criterio de valoración económica: El precio no incluye la canalización ni el cableado eléctrico de alimentación.
Incluye: Replanteo. Colocación y fijación. Conexión a las líneas frigoríficas. Conexión a la red eléctrica. Conexión a la red de desagüe. Puesta en marcha.
Criterio de cuantificación de proyecto: Número de unidades previstas, según documentación gráfica de Proyecto.
Criterio de cuantificación de obra: Se medirá el número de unidades realmente ejecutadas según especificaciones de Proyecto.

| Código | Ud | Descripción | Rendimiento | Precio | Importe |
|---|---|---|---|---|---|
| mt42dai066f | Ud | Unidad interior de aire acondicionado, de techo con descarga directa, sistema aire-aire multi-split, gama Sky Air, modelo FHA125A "DAIKIN", para gas R-32/R-410A, potencia frigorífica nominal 12,1 kW (temperatura de bulbo seco en el interior 27°C, temperatura de bulbo húmedo en el interior 19°C, temperatura de bulbo seco en el exterior 35°C), potencia calorífica nominal 13,5 kW (temperatura de bulbo seco en el interior 20°C, temperatura de bulbo seco en el exterior 7°C, temperatura de bulbo húmedo en el exterior 6°C), diámetro de conexión de la tubería de líquido 3/8", diámetro de conexión de la tubería de gas 5/8", alimentación monofásica (230V/50Hz), con, caudal de aire en refrigeración a velocidad alta/media/baja: 31/27/23 m³/min, caudal de aire en calefacción a velocidad alta/media/baja: 31/27/23 m³/min, dimensiones 235x1590x690 mm, peso 38 kg, presión sonora en refrigeración a velocidad alta/media/baja: 44/41/37 dBA, presión sonora en calefacción a velocidad alta/media/baja: 44/41/37 dBA, potencia sonora 62 dBA, con señal de limpieza de filtro, filtro de aire de succión y bomba de drenaje. (material) | 1.000 | 58462.01 | 58462.01 |
| mt42dai531a | Ud | Juego de controlador remoto inalámbrico formado por receptor y mando por infrarrojos, modelo BRC7GA53-9 "DAIKIN", con función marcha/dentención, cambio de modo de funcionamiento, ajuste de la temperatura de consigna, selección de la velocidad del ventilador, visualización de señal en el receptor, reseteo de filtro sucio en el mando y cambio de orientación de las lamas. (material) | 1.000 | 6341.04 | 6341.04 |
| mo005 | h | Oficial instalador de climatización. (mano de obra) | 1.262 | 123.28 | 155.58 |
| mo104 | h | Ayudante instalador de climatización. (mano de obra) | 1.262 | 72.91 | 92.01 |
| % | % | Herramienta menor | 2 % | 65050.64 | 1301.01 |
|  |  | Costes directos |  |  | 66351.65 |
