# Silenciador para ducto

- Propiedad del archivo: CYPE INGENIEROS, S.A.
- Formato: FIEBDC-3/2002
- Ámbito geográfico: México
- Divisa: MXN
- Costes indirectos: 3.00 %
- Gastos generales: 13.00 %
- Beneficio industrial: 6.00 %
- IVA: 16.00 %

## I Instalaciones

### IV Ventilación

#### IVM Ventilación mecánica

**IVM085** Ud Silenciador para ducto.
Silenciador cilíndrico semirrígido, DucoFlex "DAIKIN", de aluminio perfilado, de 260 mm de diámetro y 1000 m de longitud, con material absorbente de lana de vidrio de 50 mm de espesor y conexiones de 160 mm de diámetro. Incluso accesorios de montaje y elementos de fijación.
Incluye: Replanteo. Colocación y fijación. Comprobación de su correcto funcionamiento.
Criterio de cuantificación de proyecto: Número de unidades previstas, según documentación gráfica de Proyecto.
Criterio de cuantificación de obra: Se medirá el número de unidades realmente ejecutadas según especificaciones de Proyecto.

| Código | Ud | Descripción | Rendimiento | Precio | Importe |
|---|---|---|---|---|---|
| mt42dai991a | Ud | Silenciador cilíndrico semirrígido, DucoFlex "DAIKIN", de aluminio perfilado, de 260 mm de diámetro y 1000 m de longitud, con material absorbente de lana de vidrio de 50 mm de espesor y conexiones de 160 mm de diámetro. (material) | 1.000 | 3761.93 | 3761.93 |
| mo005 | h | Oficial instalador de climatización. (mano de obra) | 0.269 | 125.33 | 33.71 |
| mo104 | h | Ayudante instalador de climatización. (mano de obra) | 0.269 | 74.12 | 19.94 |
| % | % | Herramienta menor | 2 % | 3815.58 | 76.31 |
|  |  | Costes directos |  |  | 3891.89 |
