# Terminal de ventilación, de pared

- Propiedad del archivo: CYPE Ingenieros S.A.
- Formato: FIEBDC-3/2016
- Programa: Generador de precios de la construcción. CYPE Ingenieros, S.A.
- Fecha: 05/10/2024
- Ámbito geográfico: México
- Divisa: MXN
- Costes indirectos: 3 %
- Gastos generales: 13 %
- Beneficio industrial: 6 %
- IVA: 16 %

## I Instalaciones

### IV Ventilación

#### IVM Ventilación mecánica

**IVM028** Ud Terminal de ventilación, de pared.
Terminal de ventilación, de pared, DucoFlex "DAIKIN", de 310x285x300 mm, color blanco RAL 9010, con malla de protección contra la entrada de hojas y pájaros y cuello de conexión para ducto de admisión o extracción de 160 mm de diámetro interior.
Incluye: Replanteo. Colocación.
Criterio de cuantificación de proyecto: Número de unidades previstas, según documentación gráfica de Proyecto.
Criterio de cuantificación de obra: Se medirá el número de unidades realmente ejecutadas según especificaciones de Proyecto.

| Código | Ud | Descripción | Rendimiento | Precio | Importe |
|---|---|---|---|---|---|
| mt42dai985a | Ud | Terminal de ventilación, de pared, DucoFlex "DAIKIN", de 310x285x300 mm, color blanco RAL 9010, con malla de protección contra la entrada de hojas y pájaros y cuello de conexión para ducto de admisión o extracción de 160 mm de diámetro interior. (material) | 1 | 5746.56 | 5746.560 |
| mo005 | h | Oficial instalador de climatización. (mano de obra) | 0.189 | 125.33 | 23.687 |
| mo104 | h | Ayudante instalador de climatización. (mano de obra) | 0.189 | 74.12 | 14.009 |
| % | % | Herramienta menor | 2 % | 5784.256 | 115.685 |
|  |  | Costes directos |  |  | 5899.941 |
