# Recuperador de calor aire-aire. Instalación mural

- Propiedad del archivo: CYPE INGENIEROS, S.A.
- Formato: FIEBDC-3/2002
- Ámbito geográfico: México
- Divisa: MXN
- Costes indirectos: 3.00 %
- Gastos generales: 13.00 %
- Beneficio industrial: 6.00 %
- IVA: 16.00 %

## I Instalaciones

### IC Calefacción, refrigeración, climatización y agua caliente sanitaria

#### ICR Sistemas de conducción de aire

**ICR120** Ud Recuperador de calor aire-aire. Instalación mural.
Recuperador de calor aire-aire, modelo Energy Comfort 325 "DAIKIN", clase de eficiencia energética A, clase de eficiencia energética A+, con sensores de humedad y de CO2, caudal de aire máximo 325 m³/h, consumo eléctrico 130 W, eficiencia de recuperación calorífica 91%, dimensiones 700x525x705 mm, peso 21 kg, alimentación monofásica (230V/50Hz), con conexiones con la red de ductos de 160 mm de diámetro, intercambiador de flujo cruzado de poliestireno, ventiladores centrífugos con motor de tipo EC de bajo consumo, filtros de aire de alta eficiencia, doble bypass con servomotor para cambio de modo de operación de recuperación a free-cooling, sensores de presión y temperatura y panel de control. Instalación mural.
Incluye: Replanteo. Colocación y fijación. Conexionado y comprobación de su correcto funcionamiento.
Criterio de cuantificación de proyecto: Número de unidades previstas, según documentación gráfica de Proyecto.
Criterio de cuantificación de obra: Se medirá el número de unidades realmente ejecutadas según especificaciones de Proyecto.

| Código | Ud | Descripción | Rendimiento | Precio | Importe |
|---|---|---|---|---|---|
| mt42dai950a | Ud | Recuperador de calor aire-aire, modelo Energy Comfort 325 "DAIKIN", clase de eficiencia energética A, clase de eficiencia energética A+, con sensores de humedad y de CO2, caudal de aire máximo 325 m³/h, consumo eléctrico 130 W, eficiencia de recuperación calorífica 91%, dimensiones 700x525x705 mm, peso 21 kg, alimentación monofásica (230V/50Hz), con conexiones con la red de ductos de 160 mm de diámetro, intercambiador de flujo cruzado de poliestireno, ventiladores centrífugos con motor de tipo EC de bajo consumo, filtros de aire de alta eficiencia, doble bypass con servomotor para cambio de modo de operación de recuperación a free-cooling, sensores de presión y temperatura y panel de control. (material) | 1.000 | 88656.03 | 88656.03 |
| mo005 | h | Oficial instalador de climatización. (mano de obra) | 0.955 | 123.28 | 117.73 |
| mo104 | h | Ayudante instalador de climatización. (mano de obra) | 0.955 | 72.91 | 69.63 |
| % | % | Herramienta menor | 2 % | 88843.39 | 1776.87 |
|  |  | Costes directos |  |  | 90620.26 |
