# Equipo aire-agua, bomba de calor aerotérmica, para producción de agua caliente sanitaria, calefacción y refrigeración

- Propiedad del archivo: CYPE INGENIEROS, S.A.
- Formato: FIEBDC-3/2002
- Ámbito geográfico: México
- Divisa: MXN
- Costes indirectos: 3.00 %
- Gastos generales: 13.00 %
- Beneficio industrial: 6.00 %
- IVA: 16.00 %

## I Instalaciones

### IC Calefacción, refrigeración, climatización y agua caliente sanitaria

#### ICV Unidades centralizadas para calefacción, refrigeración, climatización y agua caliente sanitaria

**ICV043** Ud Equipo aire-agua, bomba de calor aerotérmica, para producción de agua caliente sanitaria, calefacción y refrigeración.
Equipo aire-agua bomba de calor aerotérmica, para producción de agua caliente sanitaria, calefacción y refrigeración, serie Altherma 3 H HT F (diseño integrado), modelo RAVX1418EV7 "DAIKIN", formado por unidad exterior, aire-agua, bomba de calor, modelo EPRA14DV37, para gas R-32, con compresor scroll, alimentación monofásica (230V/50Hz), potencia calorífica 7,92 kW, y consumo eléctrico 2,32 kW, con temperatura de bulbo seco del aire exterior 7°C y temperatura de salida del agua 45°C, potencia calorífica 5,69 kW, COP 4,67 y consumo eléctrico 1,22 kW, con temperatura de bulbo seco del aire exterior 7°C y temperatura de salida del agua 35°C, potencia frigorífica 6,9 kW, y consumo eléctrico 2,56 kW, con temperatura de bulbo seco del aire exterior 35°C y temperatura de salida del agua 7°C, potencia frigorífica 10,6 kW, EER 4,13 y consumo eléctrico 2,55 kW, con temperatura de bulbo seco del aire exterior 35°C y temperatura de salida del agua 18°C, potencia sonora en refrigeración/calefacción: 56/56 dBA, dimensiones 1003x1270x533 mm, peso 151 kg, rango de funcionamiento de temperatura del aire exterior en calefacción desde -28 hasta 35°C, rango de funcionamiento de temperatura del aire exterior en refrigeración desde 10 hasta 43°C, rango de funcionamiento de temperatura del aire exterior en producción de agua caliente sanitaria desde -28 hasta 35°C, rango de temperatura de salida de agua para calefacción desde 15 hasta 70°C, rango de temperatura de salida de agua para refrigeración desde 5 hasta 22°C, rango de temperatura de salida de agua caliente sanitaria desde 25 hasta 60°C, clase de eficiencia energética A+++; unidad interior, modelo ETVX16S18E6V7, con interacumulador de agua caliente sanitaria de 180 l, dimensiones 1650x595x625 mm, presión sonora 30 dBA, peso 109 kg, clase de eficiencia energética en agua caliente sanitaria A, perfil de consumo L, color blanco, resistencia eléctrica de apoyo de 6 kW, de dos etapas, alimentación monofásica (230V/50Hz). Regulación: cronotermostato multifunción, modelo Madoka BRC1HHDW. Incluso elementos antivibratorios de suelo. Totalmente montado, conexionado y puesto en marcha por la empresa instaladora para la comprobación de su correcto funcionamiento.
Incluye: Replanteo de la unidad. Colocación y fijación de la unidad y sus accesorios. Conexionado con las redes de conducción de agua, eléctrica y de recogida de condensados. Puesta en marcha.
Criterio de cuantificación de proyecto: Número de unidades previstas, según documentación gráfica de Proyecto.
Criterio de cuantificación de obra: Se medirá el número de unidades realmente ejecutadas según especificaciones de Proyecto.

| Código | Ud | Descripción | Rendimiento | Precio | Importe |
|---|---|---|---|---|---|
| mt42dai344a | Ud | Unidad exterior, aire-agua, bomba de calor, modelo EPRA14DV37 "DAIKIN", para gas R-32, con compresor scroll, alimentación monofásica (230V/50Hz), potencia calorífica 7,92 kW, y consumo eléctrico 2,32 kW, con temperatura de bulbo seco del aire exterior 7°C y temperatura de salida del agua 45°C, potencia calorífica 5,69 kW, COP 4,67 y consumo eléctrico 1,22 kW, con temperatura de bulbo seco del aire exterior 7°C y temperatura de salida del agua 35°C, potencia frigorífica 6,9 kW, y consumo eléctrico 2,56 kW, con temperatura de bulbo seco del aire exterior 35°C y temperatura de salida del agua 7°C, potencia frigorífica 10,6 kW, EER 4,13 y consumo eléctrico 2,55 kW, con temperatura de bulbo seco del aire exterior 35°C y temperatura de salida del agua 18°C, potencia sonora en refrigeración/calefacción: 56/56 dBA, dimensiones 1003x1270x533 mm, peso 151 kg, rango de funcionamiento de temperatura del aire exterior en calefacción desde -28 hasta 35°C, rango de funcionamiento de temperatura del aire exterior en refrigeración desde 10 hasta 43°C, rango de funcionamiento de temperatura del aire exterior en producción de agua caliente sanitaria desde -28 hasta 35°C, rango de temperatura de salida de agua para calefacción desde 15 hasta 70°C, rango de temperatura de salida de agua para refrigeración desde 5 hasta 22°C, rango de temperatura de salida de agua caliente sanitaria desde 25 hasta 60°C, clase de eficiencia energética A+++. (material) | 1.000 | 183356.79 | 183356.79 |
| mt42dai371a | Ud | Unidad interior, modelo ETVX16S18E6V7 "DAIKIN", con interacumulador de agua caliente sanitaria de 180 l, dimensiones 1650x595x625 mm, presión sonora 30 dBA, peso 109 kg, clase de eficiencia energética en agua caliente sanitaria A, perfil de consumo L, color blanco, resistencia eléctrica de apoyo de 6 kW, de dos etapas, alimentación monofásica (230V/50Hz). (material) | 1.000 | 222943.84 | 222943.84 |
| mt42dai513a | Ud | Cronotermostato multifunción, modelo Madoka BRC1HHDW "DAIKIN", color blanco, con programación semanal, gestión de la calefacción, la refrigeración y la producción de agua caliente sanitaria, ajuste de la temperatura de consigna, lectura de la temperatura del acumulador de agua caliente sanitaria y funciones avanzadas a través de App para smartphone con conectividad Bluetooth Low Energy (BLE). (material) | 1.000 | 6192.88 | 6192.88 |
| mt37sve010e | Ud | Válvula de esfera de latón niquelado para roscar de 1 1/4". (material) | 2.000 | 315.43 | 630.86 |
| mt37sve010d | Ud | Válvula de esfera de latón niquelado para roscar de 1". (material) | 2.000 | 228.46 | 456.92 |
| mt42www080 | Ud | Kit de amortiguadores antivibración de suelo, formado por cuatro amortiguadores de caucho, con sus tornillos, tuercas y arandelas correspondientes. (material) | 1.000 | 237.04 | 237.04 |
| mo005 | h | Oficial instalador de climatización. (mano de obra) | 2.939 | 123.28 | 362.32 |
| mo104 | h | Ayudante instalador de climatización. (mano de obra) | 2.939 | 72.91 | 214.28 |
| % | % | Herramienta menor | 2 % | 414394.93 | 8287.90 |
|  |  | Costes directos |  |  | 422682.83 |
