# Sombrero

- Propiedad del archivo: CYPE INGENIEROS, S.A.
- Formato: FIEBDC-3/2002
- Ámbito geográfico: México
- Divisa: MXN
- Costes indirectos: 3.00 %
- Gastos generales: 13.00 %
- Beneficio industrial: 6.00 %
- IVA: 16.00 %

## I Instalaciones

### IV Ventilación

#### IVN Ventilación natural

**IVN040** Ud Sombrero.
Sombrero con caperuza rotativa, de lámina galvanizada, DucoFlex "DAIKIN", color gris oscuro, con malla de protección contra la entrada de hojas y pájaros, babero de plomo y cuello de conexión a ducto de 160 mm de diámetro interior.
Incluye: Replanteo. Colocación.
Criterio de cuantificación de proyecto: Número de unidades previstas, según documentación gráfica de Proyecto.
Criterio de cuantificación de obra: Se medirá el número de unidades realmente ejecutadas según especificaciones de Proyecto.

| Código | Ud | Descripción | Rendimiento | Precio | Importe |
|---|---|---|---|---|---|
| mt42dai986b | Ud | Sombrero con caperuza rotativa, de lámina galvanizada, DucoFlex "DAIKIN", color gris oscuro, con malla de protección contra la entrada de hojas y pájaros, babero de plomo y cuello de conexión a ducto de 160 mm de diámetro interior. (material) | 1.000 | 4978.02 | 4978.02 |
| mo020 | h | Oficial albañil. (mano de obra) | 0.211 | 119.98 | 25.32 |
| mo112 | h | Peón albañil. (mano de obra) | 0.106 | 71.45 | 7.57 |
| % | % | Herramienta menor | 2 % | 5010.91 | 100.22 |
|  |  | Costes directos |  |  | 5111.13 |
