# Terminal de ventilación, para techumbre

- Propiedad del archivo: CYPE Ingenieros S.A.
- Formato: FIEBDC-3/2016
- Programa: Generador de precios de la construcción. CYPE Ingenieros, S.A.
- Fecha: 06/10/2024
- Ámbito geográfico: México
- Divisa: MXN
- Costes indirectos: 3 %
- Gastos generales: 13 %
- Beneficio industrial: 6 %
- IVA: 16 %

## I Instalaciones

### IV Ventilación

#### IVM Ventilación mecánica

**IVM029** Ud Terminal de ventilación, para techumbre.
Terminal de ventilación, para techumbre, DucoFlex "DAIKIN", color negro, de 300 mm de diámetro y 365 mm de longitud, con conector pasamuros de 635 mm de longitud, para conexión a ductos de ventilación de 160 ó 180 mm de diámetro interior, de 1045 mm de longitud total; conector de estanqueidad para techumbre plana.
Incluye: Replanteo. Colocación.
Criterio de cuantificación de proyecto: Número de unidades previstas, según documentación gráfica de Proyecto.
Criterio de cuantificación de obra: Se medirá el número de unidades realmente ejecutadas según especificaciones de Proyecto.

| Código | Ud | Descripción | Rendimiento | Precio | Importe |
|---|---|---|---|---|---|
| mt42dai987a | Ud | Terminal de ventilación, para techumbre, DucoFlex "DAIKIN", color negro, de 300 mm de diámetro y 365 mm de longitud, con conector pasamuros de 635 mm de longitud, para conexión a ductos de ventilación de 160 ó 180 mm de diámetro interior, de 1045 mm de longitud total. (material) | 1 | 7938.55 | 7938.550 |
| mt42dai988a | Ud | Conector de estanqueidad para terminal de ventilación para techumbre plana, de aluminio, DucoFlex "DAIKIN", de 420 mm de diámetro en la base y 115 mm de altura. (material) | 1 | 2162.37 | 2162.370 |
| mo005 | h | Oficial instalador de climatización. (mano de obra) | 0.205 | 125.33 | 25.693 |
| mo104 | h | Ayudante instalador de climatización. (mano de obra) | 0.205 | 74.12 | 15.195 |
| % | % | Herramienta menor | 2 % | 10141.808 | 202.836 |
|  |  | Costes directos |  |  | 10344.644 |
