# Ducto de poliestireno expandido

- Propiedad del archivo: CYPE Ingenieros S.A.
- Formato: FIEBDC-3/2016
- Programa: Generador de precios de la construcción. CYPE Ingenieros, S.A.
- Fecha: 23/05/2024
- Ámbito geográfico: México
- Divisa: MXN
- Costes indirectos: 3 %
- Gastos generales: 13 %
- Beneficio industrial: 6 %
- IVA: 16 %

## I Instalaciones

### IV Ventilación

#### IVV Ductos de admisión y extracción para ventilación

**IVV070** m Ducto de poliestireno expandido.
Ducto de ventilación, formado por tubo circular rígido liso de poliestireno expandido, adecuado para extracción e impulsión de aire al exterior, de 160 mm de diámetro interior, DucoFlex "DAIKIN", color gris, con pieza de conexión. Incluso material auxiliar para montaje y sujeción a la obra, accesorios y piezas especiales.
Incluye: Replanteo del recorrido del ducto y de la situación de los elementos de sujeción. Presentación de tubos, accesorios y piezas especiales. Fijación del material auxiliar para montaje y sujeción a la obra. Montaje, conexionado y comprobación de su correcto funcionamiento.
Criterio de cuantificación de proyecto: Longitud medida según documentación gráfica de Proyecto.
Criterio de cuantificación de obra: Se medirá la longitud realmente ejecutada según especificaciones de Proyecto.

| Código | Ud | Descripción | Rendimiento | Precio | Importe |
|---|---|---|---|---|---|
| mt42dai982b | Ud | Material auxiliar para montaje y sujeción a la obra de los ductos circulares rígidos lisos de poliestireno expandido de 160 mm de diámetro interior, DucoFlex "DAIKIN". (material) | 1 | 44.45 | 44.450 |
| mt42dai981p | m | Tubo circular rígido liso de poliestireno expandido, adecuado para extracción e impulsión de aire al exterior, de 160 mm de diámetro interior, DucoFlex "DAIKIN", color gris, con pieza de conexión, con el precio incrementado el 10% en concepto de accesorios y piezas especiales. (material) | 1 | 1955.65 | 1955.650 |
| mo011 | h | Oficial montador. (mano de obra) | 0.277 | 123.28 | 34.149 |
| mo080 | h | Ayudante montador. (mano de obra) | 0.138 | 73.05 | 10.081 |
| % | % | Herramienta menor | 2 % | 2044.330 | 40.887 |
|  |  | Costes directos |  |  | 2085.217 |
