# Sistema de elevación con electrobomba sumergible, "EBARA"

- Propiedad del archivo: CYPE Ingenieros S.A.
- Formato: FIEBDC-3/2016
- Programa: Generador de precios de la construcción. CYPE Ingenieros, S.A.
- Fecha: 23/05/2024
- Ámbito geográfico: México
- Divisa: MXN
- Costes indirectos: 3 %
- Gastos generales: 13 %
- Beneficio industrial: 6 %
- IVA: 16 %

## U Urbanización interior del predio

### UA Alcantarillado

#### UAB Bombas de achique

**UAB011** Ud Sistema de elevación con electrobomba sumergible, "EBARA".
Electrobomba sumergible, para achique de aguas limpias o ligeramente cargadas, construida en acero inoxidable, modelo BEST ONE MA "EBARA", con una potencia de 0,25 kW y salida de impulsión roscada de 1 1/4", para una altura máxima de inmersión de 5 m, temperatura máxima del líquido conducido 35°C para uso doméstico y 40°C para otras aplicaciones y tamaño máximo de paso de sólidos 10 mm, con cuerpo de impulsión, filtro, impulsor, carcasa, tapa de motor y eje motor de acero inoxidable AISI 304, cierre mecánico con doble retén en cámara de aceite, motor asíncrono de 2 polos, aislamiento clase F, para alimentación monofásica a 230 V y 50 Hz de frecuencia, condensador y protección termoamperimétrica de rearme automático incorporados, protección IP68, con regulador de nivel incorporado y cable eléctrico de conexión de 5 metros con contacto tipo shuko; conectada a ducto de impulsión de aguas residuales realizado con tubo de PVC. Incluso accesorios, uniones y piezas especiales para la instalación de la electrobomba.
Incluye: Replanteo. Colocación de la bomba. Colocación y fijación de tuberías y accesorios.
Criterio de cuantificación de proyecto: Número de unidades previstas, según documentación gráfica de Proyecto.
Criterio de cuantificación de obra: Se medirá el número de unidades realmente ejecutadas según especificaciones de Proyecto.

| Código | Ud | Descripción | Rendimiento | Precio | Importe |
|---|---|---|---|---|---|
| mt36bse020D | Ud | Electrobomba sumergible, para achique de aguas limpias o ligeramente cargadas, construida en acero inoxidable, modelo BEST ONE MA "EBARA", con una potencia de 0,25 kW y salida de impulsión roscada de 1 1/4", para una altura máxima de inmersión de 5 m, temperatura máxima del líquido conducido 35°C para uso doméstico y 40°C para otras aplicaciones y tamaño máximo de paso de sólidos 10 mm, con cuerpo de impulsión, filtro, impulsor, carcasa, tapa de motor y eje motor de acero inoxidable AISI 304, cierre mecánico con doble retén en cámara de aceite, motor asíncrono de 2 polos, aislamiento clase F, para alimentación monofásica a 230 V y 50 Hz de frecuencia, condensador y protección termoamperimétrica de rearme automático incorporados, protección IP68, con regulador de nivel incorporado y cable eléctrico de conexión de 5 metros con contacto tipo shuko. (material) | 1 | 7838.22 | 7838.220 |
| mt36bom050r | m | Ducto de impulsión de aguas residuales realizado con tubo de PVC para presión de 10 atm, de 40 mm de diámetro, con extremo abocardado. (material) | 2 | 43.62 | 87.240 |
| mt36bom051r | Ud | Repercusión, por m de tubería, de accesorios, uniones y piezas especiales para tubo de PVC para presión de 10 atm, de 40 mm de diámetro. (material) | 2 | 13.08 | 26.160 |
| mt37vre010e | Ud | Válvula de retención, con rosca GAS de 1 1/4", "EBARA". (material) | 1 | 1879.67 | 1879.670 |
| mt37svc010i | Ud | Válvula de compuerta de latón fundido, para roscar, de 1 1/4". (material) | 1 | 266.93 | 266.930 |
| mt36bom020 | Ud | Accesorios para instalación de bomba sumergible portátil, para achique de aguas, instalada en registro enterrada y conexión a la red de evacuación. (material) | 1 | 421.98 | 421.980 |
| mt36bom060b | Ud | Conexión a la red eléctrica de bomba sumergible portátil, para achique de aguas, instalada en registro enterrada. (material) | 1 | 93.99 | 93.990 |
| mt37bce909a | Ud | Puesta en marcha de sistema de elevación de aguas residuales con electrobomba sumergible, "EBARA". (material) | 1 | 1729.3 | 1729.300 |
| mo008 | h | Oficial plomero. (mano de obra) | 1.089 | 123.28 | 134.252 |
| mo107 | h | Ayudante plomero. (mano de obra) | 1.089 | 72.91 | 79.399 |
| mo003 | h | Oficial electricista. (mano de obra) | 1.062 | 123.28 | 130.923 |
| % | % | Herramienta menor | 2 % | 12688.064 | 253.761 |
|  |  | Costes directos |  |  | 12941.825 |

## Recursos

**mt36bse020D** Ud Electrobomba sumergible
Datos técnicos: Coste energético 287.179 MJ; Emisión de CO2 36.847 kg
Residuos:
- embalaje: re150101 Envases de papel y cartón. (componente de residuo); rendimiento 1.577 kg; Código LER 15 01 01; Masa del elemento 1 kg; Volumen 0.001333 m3

**mt37vre010e** Ud Válvula de retención, con rosca GAS de 1 1/4", "EBARA"
Datos técnicos: Coste energético 141.057 MJ; Emisión de CO2 8.849 kg
Residuos:
- embalaje: re150101 Envases de papel y cartón; rendimiento 0.072 kg

**mt37svc010i** Ud Válvula de compuerta de latón fundido, para roscar, de 1 1/4"
Datos técnicos: Coste energético 685.269 MJ; Emisión de CO2 46.081 kg
Residuos:
- embalaje: re150101 Envases de papel y cartón; rendimiento 0.072 kg
