# Sistema de recogida y elevación de aguas residuales

- Propiedad del archivo: CYPE Ingenieros S.A.
- Formato: FIEBDC-3/2016
- Programa: Generador de precios de la construcción. CYPE Ingenieros, S.A.
- Fecha: 23/05/2024
- Ámbito geográfico: México
- Divisa: MXN
- Costes indirectos: 3 %
- Gastos generales: 13 %
- Beneficio industrial: 6 %
- IVA: 16 %

## U Urbanización interior del predio

### UA Alcantarillado

#### UAB Bombas de achique

**UAB020** Ud Sistema de recogida y elevación de aguas residuales.
Registro de polietileno de alta densidad, para saneamiento, modelo SANIR 11-100 "EBARA", de 81x72,5x83,5 cm, con entrada de 100 mm, entrada y salida suplementarias, tapa de grandes dimensiones para facilitar intervenciones, orificio de ventilación, tapa estanca con junta tórica y una capacidad de 360 litros, con una bomba sumergible portátil, construida en acero inoxidable, para achique de aguas fecales con cuerpos en suspensión o filamentosos, modelo DW/A M 100, con una potencia de 0,75 kW, con impulsor monocanal, para una altura máxima de inmersión de 10 m, temperatura máxima del líquido conducido 50°C y tamaño máximo de paso de sólidos 50 mm, para alimentación monofásica a 230 V y 50 Hz de frecuencia, condensador y protección termoamperimétrica de rearme automático incorporados, con soporte de pie y boya automática incorporada. Incluso solera de concreto simple.
Incluye: Replanteo. Colocación y fijación del depósito, bombas, tuberías y accesorios.
Criterio de cuantificación de proyecto: Número de unidades previstas, según documentación gráfica de Proyecto.
Criterio de cuantificación de obra: Se medirá el número de unidades realmente ejecutadas según especificaciones de Proyecto.

| Código | Ud | Descripción | Rendimiento | Precio | Importe |
|---|---|---|---|---|---|
| mt11ape015ceam | Ud | Registro de polietileno de alta densidad, para saneamiento, modelo SANIR 11-100 "EBARA", de 81x72,5x83,5 cm, con entrada de 100 mm, entrada y salida suplementarias, tapa de grandes dimensiones para facilitar intervenciones, orificio de ventilación, tapa estanca con junta tórica y una capacidad de 360 litros, con una bomba sumergible portátil, construida en acero inoxidable, para achique de aguas fecales con cuerpos en suspensión o filamentosos, modelo DW/A M 100, con una potencia de 0,75 kW, con impulsor monocanal, para una altura máxima de inmersión de 10 m, temperatura máxima del líquido conducido 50°C y tamaño máximo de paso de sólidos 50 mm, para alimentación monofásica a 230 V y 50 Hz de frecuencia, condensador y protección termoamperimétrica de rearme automático incorporados, con soporte de pie y boya automática incorporada. (material) | 1 | 58740.93 | 58740.930 |
| mo008 | h | Oficial plomero. (mano de obra) | 2.178 | 123.28 | 268.504 |
| mo107 | h | Ayudante plomero. (mano de obra) | 2.178 | 72.91 | 158.798 |
| mo003 | h | Oficial electricista. (mano de obra) | 1.361 | 123.28 | 167.784 |
| % | % | Herramienta menor | 2 % | 59336.016 | 1186.720 |
|  |  | Costes directos |  |  | 60522.736 |

## Recursos

**mt11ape015ceam** Ud Registro de polietileno de alta densidad
Datos técnicos: Coste energético 3755.489 MJ; Emisión de CO2 208.352 kg
Residuos:
- embalaje: re150101 Envases de papel y cartón. (componente de residuo); rendimiento 1.642 kg; Código LER 15 01 01; Masa del elemento 1 kg; Volumen 0.001333 m3
