# Acero para concreto

- Propiedad del archivo: CYPE INGENIEROS, S.A.
- Formato: FIEBDC-3/2002
- Ámbito geográfico: México
- Divisa: MXN
- Costes indirectos: 3.00 %
- Gastos generales: 13.00 %
- Beneficio industrial: 6.00 %
- IVA: 16.00 %

## C Cimentaciones

### CH Concretos, aceros y cimbras

#### CHA Aceros

**CHA010** kg Acero para concreto.
Acero fy=4200 kg/cm² para habilitado del acero (corte y doblez) y armado en losa de cimentación. Incluso alambre de atar y separadores.
Incluye: Corte y doblado del armado. Montaje y colocación del armado con separadores homologados. Sujeción del armado.
Criterio de cuantificación de proyecto: Peso teórico calculado según documentación gráfica de Proyecto.
Criterio de cuantificación de obra: Se calculará el peso teórico del armado ejecutada según especificaciones de Proyecto.

| Código | Ud | Descripción | Rendimiento | Precio | Importe |
|---|---|---|---|---|---|
| mt07sep010aa | Ud | Separador homologado de plástico, para armados de cimentaciones de varios diámetros. (material) | 0.060 | 2.42 | 0.15 |
| mt07aco080a | kg | Acero fy=4200 kg/cm², de varios diámetros, según NMX-C-407-ONNCCE. (material) | 1.020 | 12.67 | 12.92 |
| mt08var050 | kg | Alambre galvanizado para atar, de 1,30 mm de diámetro. (material) | 0.005 | 22.52 | 0.11 |
| op00ciz020 |  | Cizalla para acero en varillas corrugadas. | 1.000 | 0.00 | 0.00 |
| op00ata010 |  | Atadora de armado. | 1.000 | 0.00 | 0.00 |
| mo043 | h | Oficial fierrero. (mano de obra) | 0.011 | 126.93 | 1.40 |
| mo090 | h | Ayudante fierrero. (mano de obra) | 0.017 | 77.23 | 1.31 |
| % | % | Herramienta menor | 2 % | 15.89 | 0.32 |
|  |  | Costes directos |  |  | 16.21 |
