# Malla electrosoldada de alambre liso de acero tipo 6x6 10/10, colocada en obra, en losa de cimentación

- Propiedad del archivo: CYPE INGENIEROS, S.A.
- Formato: FIEBDC-3/2002
- Ámbito geográfico: México
- Costes indirectos: 3.00 %
- Gastos generales: 13.00 %
- Beneficio industrial: 6.00 %
- IVA: 15.00 %

## C Cimentaciones

### CH Concretos, aceros y cimbras

#### CHA Aceros

**CHA020** m² Malla electrosoldada de alambre liso de acero tipo 6x6 10/10, colocada en obra, en losa de cimentación.
Suministro y colocación de malla electrosoldada de alambre liso de acero tipo 6x6 10/10, colocada en obra, en losa de cimentación. Incluso parte proporcional de alambre de atar, cortes y solapes.
Incluye: Corte de la malla electrosoldada. Montaje y colocación de la malla electrosoldada. Sujeción de la malla electrosoldada.
Criterio de cuantificación de proyecto: Superficie teórica medida según documentación gráfica de Proyecto. No se ha incrementado la cuantificación por solapes, ya que en la descomposición se ha considerado un 20% más de superficie.
Criterio de cuantificación de obra: Se medirá la superficie teórica ejecutada según especificaciones de Proyecto.

| Código | Ud | Descripción | Rendimiento | Precio | Importe |
|---|---|---|---|---|---|
| mt07ame070a | m² | Malla electrosoldada de alambre liso de acero tipo 6x6 10/10, separación 15,24x15,24 cm y Ø 3,43-3,43 mm, según NMX-B-290-CANACERO. (material) | 1.200 | 0.92 | 1.10 |
| mt08var050 | kg | Alambre galvanizado para atar, de 1,30 mm de diámetro. (material) | 0.014 | 1.11 | 0.02 |
| op00ciz020 |  | Cizalla para acero en barras corrugadas. | 1.000 | 0.00 | 0.00 |
| op00ata010 |  | Atadora de armado. | 1.000 | 0.00 | 0.00 |
| mo042 | h | Oficial fierrero. (mano de obra) | 0.030 | 2.55 | 0.08 |
| mo088 | h | Ayudante fierrero. (mano de obra) | 0.030 | 1.58 | 0.05 |
| % | % | Costes directos complementarios | 2 % | 1.25 | 0.03 |
|  |  | Costes directos |  |  | 1.28 |
