# Demolición de andador de adoquines

- Propiedad del archivo: CYPE INGENIEROS, S.A.
- Formato: FIEBDC-3/2002
- Ámbito geográfico: México
- Divisa: MXN
- Costes indirectos: 3.00 %
- Gastos generales: 13.00 %
- Beneficio industrial: 6.00 %
- IVA: 16.00 %

## D Demoliciones

### DM Firmes y pavimentos

#### DMX Andadores y pavimentos

**DMX010** m² Demolición de andador de adoquines.
Demolición de andador de adoquines y capa de mortero, con martillo neumático, y carga mecánica sobre camión o contenedor.
Criterio de valoración económica: El precio no incluye la demolición de la base soporte.
Incluye: Demolición del elemento. Fragmentación de los escombros en piezas manejables. Retirada y acopio de escombros. Limpieza de los restos de obra. Carga mecánica de escombros sobre camión o contenedor.
Criterio de cuantificación de proyecto: Superficie medida según documentación gráfica de Proyecto.
Criterio de cuantificación de obra: Se medirá la superficie realmente demolida según especificaciones de Proyecto.

| Código | Ud | Descripción | Rendimiento | Precio | Importe |
|---|---|---|---|---|---|
| mq05mai030 | h | Martillo neumático. (maquinaria) | 0.242 | 70.40 | 17.04 |
| mq05pdm010a | h | Compresor portátil eléctrico 2 m³/min de caudal. (maquinaria) | 0.121 | 65.74 | 7.95 |
| mq01ret010 | h | Miniretrocargadora sobre ruedas de 15 kW. (maquinaria) | 0.011 | 706.65 | 7.77 |
| mo112 | h | Peón albañil. (mano de obra) | 0.160 | 75.83 | 12.13 |
| mo113 | h | Cabo albañil. (mano de obra) | 0.115 | 74.59 | 8.58 |
| % | % | Herramienta menor | 2 % | 53.47 | 1.07 |
|  |  | Costes directos |  |  | 54.54 |
