# Canal bajante para talud

- Propiedad del archivo: CYPE INGENIEROS, S.A.
- Formato: FIEBDC-3/2002
- Ámbito geográfico: México
- Divisa: MXN
- Costes indirectos: 3.00 %
- Gastos generales: 13.00 %
- Beneficio industrial: 6.00 %
- IVA: 16.00 %

## I Instalaciones

### IU Urbanas

#### IUD Redes y sistemas de drenaje

**IUD030** m Canal bajante para talud.
Formación de canal bajante para talud mediante piezas prefabricadas de concreto, de 55/30x10x55 cm, unidas mediante junta machihembrada, colocadas sobre solera de concreto simple f'c=20 MPa (200 kg/cm²), clasificación de exposición A1, tamaño máximo del agregado 20 mm, revenimiento menor de 5 cm de 10 cm de espesor, asentadas con mortero de cemento, confeccionado en obra, dosificación 1:6. Incluso preparación de la superficie de apoyo del concreto y emboquillado de las piezas con lechada de cemento. Sin incluir la preparación de la capa base existente.
Incluye: Preparación y limpieza de la superficie soporte. Formación de solera. Replanteo y trazo del canal bajante. Montaje de las piezas prefabricadas. Sellado de juntas en las uniones entre piezas.
Criterio de cuantificación de proyecto: Longitud medida en proyección horizontal, según documentación gráfica de Proyecto.
Criterio de cuantificación de obra: Se medirá, en proyección horizontal, la longitud realmente ejecutada según especificaciones de Proyecto.

| Código | Ud | Descripción | Rendimiento | Precio | Importe |
|---|---|---|---|---|---|
| mt10hmf071cf | m³ | Concreto simple f'c=20 MPa (200 kg/cm²), clasificación de exposición A1, tamaño máximo del agregado 20 mm, revenimiento nominal del concreto fresco menor de 5 mm, premezclado, según RCDF NTC Diseño y Construcción de Estructuras de Concreto (2004). (material) | 0.055 | 1228.98 | 67.59 |
| mt11cun020a | Ud | Canal bajante prefabricado de concreto, para recogida de aguas, de 55/30x10x55 cm, con junta machihembrada. (material) | 1.800 | 170.57 | 307.03 |
| mt08aaa010a | m³ | Agua. (material) | 0.006 | 22.73 | 0.14 |
| mt01arg005a | t | Arena de cantera, para mortero hecho en obra. (material) | 0.033 | 313.99 | 10.36 |
| mt08cem000f | kg | Cemento gris en sacos. (material) | 5.000 | 2.23 | 11.15 |
| mt09lec020a | m³ | Lechada de cemento CEM II/B-P 32,5 N 1/2. (material) | 0.002 | 1905.36 | 3.81 |
| mq02rod010d | h | Bandeja vibrante de guiado manual, de 300 kg, anchura de trabajo 70 cm, reversible. (maquinaria) | 0.017 | 110.59 | 1.88 |
| mq01exc010a | h | Retroexcavadora sobre cadenas, de 85 kW. (maquinaria) | 0.083 | 848.05 | 70.39 |
| mq04cag010a | h | Camión con grúa de hasta 6 t. (maquinaria) | 0.011 | 855.83 | 9.41 |
| mq06hor010 | h | Revolvedora de concreto eléctrica con una capacidad de amasado de 160 l. (maquinaria) | 0.015 | 53.31 | 0.80 |
| au00auh020 |  | Canal para colado del concreto. | 1.000 | 0.00 | 0.00 |
| au00auh040 |  | Vibrador de concreto, eléctrico. | 1.000 | 0.00 | 0.00 |
| mo041 | h | Oficial albañil de obra civil. (mano de obra) | 0.125 | 119.98 | 15.00 |
| mo087 | h | Ayudante albañil de obra civil. (mano de obra) | 0.347 | 73.05 | 25.35 |
| % | % | Herramienta menor | 2 % | 522.91 | 10.46 |
|  |  | Costes directos |  |  | 533.37 |
