# Preinstalación de medidor de riego

- Propiedad del archivo: CYPE INGENIEROS, S.A.
- Formato: FIEBDC-3/2002
- Ámbito geográfico: México
- Divisa: MXN
- Costes indirectos: 3.00 %
- Gastos generales: 13.00 %
- Beneficio industrial: 6.00 %
- IVA: 16.00 %

## I Instalaciones

### IU Urbanas

#### IUR Redes de riego

**IUR040** Ud Preinstalación de medidor de riego.
Preinstalación de medidor de riego de 4" DN 100 mm, colocado en armario prefabricado, conectado al ramal de acometida y al ramal de abastecimiento y distribución, formada por dos llaves de corte de compuerta de latón fundido; grifo de purga y válvula de retención. Incluso cerradura especial de cuadradillo y demás material auxiliar. Totalmente montada, conexionada y probada.
Criterio de valoración económica: El precio no incluye el medidor.
Incluye: Replanteo. Colocación y fijación de accesorios y piezas especiales.
Criterio de cuantificación de proyecto: Número de unidades previstas, según documentación gráfica de Proyecto.
Criterio de cuantificación de obra: Se medirá el número de unidades realmente ejecutadas según especificaciones de Proyecto.

| Código | Ud | Descripción | Rendimiento | Precio | Importe |
|---|---|---|---|---|---|
| mt37svc010w | Ud | Válvula de compuerta de latón fundido, para roscar, de 4". (material) | 2.000 | 2739.54 | 5479.08 |
| mt37sgl010c | Ud | Grifo de purga de 25 mm. (material) | 1.000 | 124.13 | 124.13 |
| mt37svr010i | Ud | Válvula de retención de latón para roscar de 4". (material) | 1.000 | 2156.15 | 2156.15 |
| mt37cir010d | Ud | Armario de fibra de vidrio de 100x70x40 cm para alojar medidor individual de agua de 80 a 100 mm, provisto de cerradura especial de cuadradillo. (material) | 1.000 | 4437.92 | 4437.92 |
| mt37www010 | Ud | Material auxiliar para instalaciones hidrosanitarias. (material) | 1.000 | 26.17 | 26.17 |
| mo008 | h | Oficial plomero. (mano de obra) | 2.777 | 123.28 | 342.35 |
| mo107 | h | Ayudante plomero. (mano de obra) | 1.388 | 72.91 | 101.20 |
| % | % | Herramienta menor | 4 % | 12667.00 | 506.68 |
|  |  | Costes directos |  |  | 13173.68 |
