# Ripado del terreno

- Propiedad del archivo: CYPE INGENIEROS, S.A.
- Formato: FIEBDC-3/2002
- Ámbito geográfico: México
- Divisa: MXN
- Costes indirectos: 3.00 %
- Gastos generales: 13.00 %
- Beneficio industrial: 6.00 %
- IVA: 16.00 %

## J Jardinería

### JA Preparación del terreno

#### JAB Acondicionamiento físico

**JAB030** m² Ripado del terreno.
Ripado profundo del terreno pedregoso, con medios mecánicos, mediante tractor agrícola equipado con escarificador, alcanzando una profundidad de entre 10 y 15 cm.
Incluye: Ripado del terreno. Señalización y protección del terreno.
Criterio de cuantificación de proyecto: Superficie medida en proyección horizontal, según documentación gráfica de Proyecto.
Criterio de cuantificación de obra: Se medirá, en proyección horizontal, la superficie realmente ejecutada según especificaciones de Proyecto.

| Código | Ud | Descripción | Rendimiento | Precio | Importe |
|---|---|---|---|---|---|
| mq09tra100 | h | Tractor agrícola, de 33 kW, equipado con escarificador, de 1,8 m de anchura de trabajo. (maquinaria) | 0.026 | 600.56 | 15.61 |
| mo040 | h | Oficial jardinero. (mano de obra) | 0.003 | 119.98 | 0.36 |
| % | % | Herramienta menor | 2 % | 15.97 | 0.32 |
|  |  | Costes directos |  |  | 16.29 |
