# Cava del terreno

- Propiedad del archivo: CYPE INGENIEROS, S.A.
- Formato: FIEBDC-3/2002
- Ámbito geográfico: México
- Divisa: MXN
- Costes indirectos: 3.00 %
- Gastos generales: 13.00 %
- Beneficio industrial: 6.00 %
- IVA: 16.00 %

## J Jardinería

### JA Preparación del terreno

#### JAB Acondicionamiento físico

**JAB070** m² Cava del terreno.
Cava del terreno suelto, con medios manuales, mediante pico y azada, alcanzando una profundidad de hasta 25 cm y el desmenuzamiento completo de los terrones.
Incluye: Cava del terreno. Señalización y protección del terreno.
Criterio de cuantificación de proyecto: Superficie medida en proyección horizontal, según documentación gráfica de Proyecto.
Criterio de cuantificación de obra: Se medirá, en proyección horizontal, la superficie realmente ejecutada según especificaciones de Proyecto.

| Código | Ud | Descripción | Rendimiento | Precio | Importe |
|---|---|---|---|---|---|
| mo040 | h | Oficial jardinero. (mano de obra) | 0.003 | 119.98 | 0.36 |
| mo086 | h | Ayudante jardinero. (mano de obra) | 0.035 | 73.05 | 2.56 |
| % | % | Herramienta menor | 2 % | 2.92 | 0.06 |
|  |  | Costes directos |  |  | 2.98 |
