# Extendido de tierra vegetal

- Propiedad del archivo: CYPE INGENIEROS, S.A.
- Formato: FIEBDC-3/2002
- Ámbito geográfico: México
- Divisa: MXN
- Costes indirectos: 3.00 %
- Gastos generales: 13.00 %
- Beneficio industrial: 6.00 %
- IVA: 16.00 %

## J Jardinería

### JA Preparación del terreno

#### JAC Aporte de tierras y sustratos

**JAC010** m³ Extendido de tierra vegetal.
Tierra vegetal cribada suministrada a granel, extendida sobre el terreno con medios manuales, en un radio máximo desde el lugar de descarga de hasta 100 m, para formar una capa de espesor uniforme de entre 10 y 25 cm.
Incluye: Extendido de la tierra. Rasanteos y remates. Recogida de restos. Carga a camión o contenedor de los restos.
Criterio de cuantificación de proyecto: Volumen a extender, según documentación gráfica de Proyecto.
Criterio de cuantificación de obra: Se medirá el volumen realmente ejecutado según especificaciones de Proyecto.

| Código | Ud | Descripción | Rendimiento | Precio | Importe |
|---|---|---|---|---|---|
| mt48tie030a | m³ | Tierra vegetal cribada, suministrada a granel. (material) | 1.000 | 355.70 | 355.70 |
| mo040 | h | Oficial jardinero. (mano de obra) | 0.056 | 127.32 | 7.13 |
| mo086 | h | Ayudante jardinero. (mano de obra) | 0.555 | 77.51 | 43.02 |
| % | % | Herramienta menor | 2 % | 405.85 | 8.12 |
|  |  | Costes directos |  |  | 413.97 |
