# Protector antihierbas individual de base de plantación

- Propiedad del archivo: CYPE INGENIEROS, S.A.
- Formato: FIEBDC-3/2002
- Ámbito geográfico: México
- Divisa: MXN
- Costes indirectos: 3.00 %
- Gastos generales: 13.00 %
- Beneficio industrial: 6.00 %
- IVA: 16.00 %

## J Jardinería

### JD Sistemas de drenaje, sujeción y protección

#### JDP Protectores

**JDP010** Ud Protector antihierbas individual de base de plantación.
Protector antihierbas individual de base de plantación, formada por colcha de fibras de yute para impedir el desarrollo de malezas en una plantación reciente, de 300x300 mm y 15 mm de espesor, con corte en forma de Y y malla de rafia en su cara inferior.
Incluye: Preparación de la superficie de apoyo. Colocación y ajuste al fondo de la plantación de la colcha de yute.
Criterio de cuantificación de proyecto: Número de unidades previstas, según documentación gráfica de Proyecto.
Criterio de cuantificación de obra: Se medirá el número de unidades realmente ejecutadas según especificaciones de Proyecto.

| Código | Ud | Descripción | Rendimiento | Precio | Importe |
|---|---|---|---|---|---|
| mt48ppa010b | Ud | Colcha de fibras de yute para impedir el desarrollo de malezas en una plantación reciente, de 300x300 mm y 15 mm de espesor, con corte en forma de Y y malla de rafia en su cara inferior. (material) | 1.000 | 5.50 | 5.50 |
| mo040 | h | Oficial jardinero. (mano de obra) | 0.003 | 119.98 | 0.36 |
| mo086 | h | Ayudante jardinero. (mano de obra) | 0.021 | 73.05 | 1.53 |
| % | % | Herramienta menor | 2 % | 7.39 | 0.15 |
|  |  | Costes directos |  |  | 7.54 |
