# Protector contra roedores

- Propiedad del archivo: CYPE INGENIEROS, S.A.
- Formato: FIEBDC-3/2002
- Ámbito geográfico: México
- Divisa: MXN
- Costes indirectos: 3.00 %
- Gastos generales: 13.00 %
- Beneficio industrial: 6.00 %
- IVA: 16.00 %

## J Jardinería

### JD Sistemas de drenaje, sujeción y protección

#### JDP Protectores

**JDP020** m Protector contra roedores.
Protector contra roedores, compuesto por red de disuasión de polietileno reciclable de 60 cm de altura, con resistencia a los rayos UV, de 0,8x0,8 cm de separación de malla, sujeta mediante abrazaderas de plástico a dos tutores de bambú de 4 a 6 mm de diámetro.
Incluye: Replanteo y clavado de los tutores. Alineación de los tutores y sujeción de la red a los mismos con abrazaderas de plástico.
Criterio de cuantificación de proyecto: Número de unidades previstas, según documentación gráfica de Proyecto.
Criterio de cuantificación de obra: Se medirá el número de unidades realmente ejecutadas según especificaciones de Proyecto.

| Código | Ud | Descripción | Rendimiento | Precio | Importe |
|---|---|---|---|---|---|
| mt48ppp010b | m | Red de disuasión contra roedores, de polietileno reciclable de 60 cm de altura, con resistencia a los rayos UV, de 0,8x0,8 cm de separación de malla. Incluso abrazaderas para la sujeción a los tutores. (material) | 1.000 | 14.40 | 14.40 |
| mt48tut025 | Ud | Tutor de caña de bambú de 4 a 6 mm de diámetro y 100 cm de longitud. (material) | 2.000 | 16.37 | 32.74 |
| mo086 | h | Ayudante jardinero. (mano de obra) | 0.180 | 73.05 | 13.15 |
| % | % | Herramienta menor | 2 % | 60.29 | 1.21 |
|  |  | Costes directos |  |  | 61.50 |
