# Trasplante de palmera

- Propiedad del archivo: CYPE INGENIEROS, S.A.
- Formato: FIEBDC-3/2002
- Ámbito geográfico: México
- Divisa: MXN
- Costes indirectos: 3.00 %
- Gastos generales: 13.00 %
- Beneficio industrial: 6.00 %
- IVA: 16.00 %

## J Jardinería

### JS Suministro y plantación de especies

#### JSP Plantación y trasplante de especies

**JSP050** Ud Trasplante de palmera.
Trasplante de palmera de hasta 3 m de altura, ubicada en jardinero, con retrocargadora.
Incluye: Poda de raíces. Poda de ramas. Transporte al lugar de destino. Plantación. Recorte de raíces.
Criterio de cuantificación de proyecto: Número de unidades previstas, según documentación gráfica de Proyecto.
Criterio de cuantificación de obra: Se medirá el número de unidades realmente trasplantadas según especificaciones de Proyecto.

| Código | Ud | Descripción | Rendimiento | Precio | Importe |
|---|---|---|---|---|---|
| mq01ret020b | h | Retrocargadora sobre ruedas, de 70 kW. (maquinaria) | 1.650 | 630.20 | 1039.83 |
| mq04cag010b | h | Camión con grúa de hasta 10 t. (maquinaria) | 0.220 | 966.35 | 212.60 |
| mo040 | h | Oficial jardinero. (mano de obra) | 0.972 | 127.32 | 123.76 |
| mo115 | h | Peón jardinero. (mano de obra) | 4.165 | 74.59 | 310.67 |
| mo086 | h | Ayudante jardinero. (mano de obra) | 4.165 | 77.51 | 322.83 |
| % | % | Herramienta menor | 2 % | 2009.69 | 40.19 |
|  |  | Costes directos |  |  | 2049.88 |
