# Árbol de hoja caduca

- Propiedad del archivo: CYPE INGENIEROS, S.A.
- Formato: FIEBDC-3/2002
- Ámbito geográfico: México
- Divisa: MXN
- Costes indirectos: 3.00 %
- Gastos generales: 13.00 %
- Beneficio industrial: 6.00 %
- IVA: 16.00 %

## J Jardinería

### JS Suministro y plantación de especies

#### JSS Suministro de especies

**JSS020** Ud Árbol de hoja caduca.
Ciruelo rojo (Prunus cerasifera 'Pissardii nigra') de 16 a 18 cm de diámetro de tronco; suministro en contenedor estándar.
Incluye: Transporte y descarga a pie de hoyo de plantación.
Criterio de cuantificación de proyecto: Número de unidades previstas, según documentación gráfica de Proyecto.
Criterio de cuantificación de obra: Se medirá el número de unidades realmente suministradas según especificaciones de Proyecto.

| Código | Ud | Descripción | Rendimiento | Precio | Importe |
|---|---|---|---|---|---|
| mt48eac170hd | Ud | Ciruelo rojo (Prunus cerasifera 'Pissardii nigra') de 16 a 18 cm de diámetro de tronco; suministro en contenedor estándar de 70 l. (material) | 1.000 | 3001.68 | 3001.68 |
| % | % | Herramienta menor | 2 % | 3001.68 | 60.03 |
|  |  | Costes directos |  |  | 3061.71 |
