# Cubrición decorativa con corteza de pino

- Propiedad del archivo: CYPE INGENIEROS, S.A.
- Formato: FIEBDC-3/2002
- Ámbito geográfico: México
- Divisa: MXN
- Costes indirectos: 3.00 %
- Gastos generales: 13.00 %
- Beneficio industrial: 6.00 %
- IVA: 16.00 %

## J Jardinería

### JT Decoración y tratamiento de superficies

#### JTO Superficies de materiales orgánicos

**JTO020** m² Cubrición decorativa con corteza de pino.
Cubrición decorativa, realizada mediante: malla de polipropileno no tejido, de 100 mm/s de permeabilidad al agua, expresada como índice de velocidad y 110 g/m² de masa superficial, con función antihierbas, fijada sobre el terreno con anclajes de acero corrugado en forma de U, de 8 mm de diámetro; y extendido de corteza de pino, calidad extra, de 15/25 mm, con medios manuales, hasta formar una capa uniforme de 15 cm de espesor mínimo.
Incluye: Colocación de la malla antihierbas. Extendido de la capa de protección. Riego.
Criterio de cuantificación de proyecto: Superficie medida en proyección horizontal, según documentación gráfica de Proyecto.
Criterio de cuantificación de obra: Se medirá, en proyección horizontal, la superficie realmente ejecutada según especificaciones de Proyecto.

| Código | Ud | Descripción | Rendimiento | Precio | Importe |
|---|---|---|---|---|---|
| mt48mal010e | m² | Malla de polipropileno no tejido, de 100 mm/s de permeabilidad al agua, expresada como índice de velocidad, según ISO 11058, y 110 g/m² de masa superficial, con función antihierbas, permeable al aire y a los nutrientes, químicamente inerte y estable tanto a suelos ácidos como alcalinos y con resistencia a los rayos UV. (material) | 1.100 | 10.67 | 11.74 |
| mt48mal025 | Ud | Anclaje de acero corrugado en forma de U, de 8 mm de diámetro, para sujeción de redes y mallas al terreno. (material) | 5.000 | 5.01 | 25.05 |
| mt48mod030b | m³ | Corteza de pino, calidad extra, de 15/25 mm, para uso decorativo. (material) | 0.150 | 881.27 | 132.19 |
| mt08aaa010a | m³ | Agua. (material) | 0.006 | 22.73 | 0.14 |
| mo040 | h | Oficial jardinero. (mano de obra) | 0.156 | 119.98 | 18.72 |
| mo086 | h | Ayudante jardinero. (mano de obra) | 0.508 | 73.05 | 37.11 |
| % | % | Herramienta menor | 2 % | 224.95 | 4.50 |
|  |  | Costes directos |  |  | 229.45 |
