# Marco natural

- Propiedad del archivo: CYPE INGENIEROS, S.A.
- Formato: FIEBDC-3/2002
- Ámbito geográfico: México
- Divisa: MXN
- Costes indirectos: 3.00 %
- Gastos generales: 13.00 %
- Beneficio industrial: 6.00 %
- IVA: 16.00 %

## J Jardinería

### JV Cercado y ocultación

#### JVC Cerramientos naturales

**JVC010** m² Marco natural.
Cerramiento de mimbre natural, calidad extra, tejido cada 10 cm ccon alambre galvanizado de 1 mm de diámetro, ocultación del 75%, sujeto con alambre galvanizado sobre un soporte existente.
Incluye: Colocación del marco natural y sujeción con alambre galvanizado.
Criterio de cuantificación de proyecto: Superficie medida según documentación gráfica de Proyecto.
Criterio de cuantificación de obra: Se medirá la superficie realmente ejecutada según especificaciones de Proyecto.

| Código | Ud | Descripción | Rendimiento | Precio | Importe |
|---|---|---|---|---|---|
| mt48cnj030e | m² | Mimbre natural, calidad extra, tejido cada 10 cm ccon alambre galvanizado de 1 mm de diámetro, ocultación del 75%, suministrado en rollos de 150 cm de altura y 500 cm de longitud. (material) | 1.000 | 228.13 | 228.13 |
| mt08var050 | kg | Alambre galvanizado para atar, de 1,30 mm de diámetro. (material) | 0.100 | 22.52 | 2.25 |
| mo040 | h | Oficial jardinero. (mano de obra) | 0.115 | 127.32 | 14.64 |
| mo115 | h | Peón jardinero. (mano de obra) | 0.115 | 74.59 | 8.58 |
| % | % | Herramienta menor | 2 % | 253.60 | 5.07 |
|  |  | Costes directos |  |  | 258.67 |
