# Borde metálico de acero galvanizado

- Propiedad del archivo: CYPE INGENIEROS, S.A.
- Formato: FIEBDC-3/2002
- Ámbito geográfico: México
- Divisa: MXN
- Costes indirectos: 3.00 %
- Gastos generales: 13.00 %
- Beneficio industrial: 6.00 %
- IVA: 16.00 %

## M Firmes y pavimentos urbanos

### ML Bordes y límites de pavimentos

#### MLD Bordes

**MLD120** m Borde metálico de acero galvanizado.
Formación de borde y límite de pavimento mediante piezas flexibles de lámina plegada de acero galvanizado de 90 a 100 micras, de 150 mm de altura, 1,5 mm de espesor, acabado natural, con el extremo superior redondeado con un ancho de 7 mm, dispuestas linealmente con traslape entre ellas, unidas entre sí mediante tornillos pasantes o autorroscantes de acero galvanizado, fijadas al terreno con estacas metálicas. Incluso replanteo, excavación manual del terreno, cortes, tornillos pasantes o autorroscantes de acero galvanizado, placas de conexión, esquinas y estacas metálicas para fijación al terreno, resolución de uniones entre piezas, resolución de esquinas, relleno y compactación del terreno contiguo al borde ya colocado, limpieza y eliminación del material sobrante.
Incluye: Preparación del terreno. Excavación de la zanja. Introducción de las piezas de borde en la zanja. Unión entre piezas de borde. Resolución de esquinas. Relleno de la zanja y compactación del terreno. Limpieza y eliminación del material sobrante.
Criterio de cuantificación de proyecto: Longitud medida según documentación gráfica de Proyecto.
Criterio de cuantificación de obra: Se medirá la longitud realmente ejecutada según especificaciones de Proyecto.

| Código | Ud | Descripción | Rendimiento | Precio | Importe |
|---|---|---|---|---|---|
| mt18bme030f | m | Borde metálico de piezas flexibles de lámina plegada de acero galvanizado de 90 a 100 micras, de 150 mm de altura, 1,5 mm de espesor, acabado natural, con el extremo superior redondeado con un ancho de 7 mm, dispuestas linealmente con traslape entre ellas, unidas entre sí mediante tornillos pasantes o autorroscantes de acero galvanizado, fijadas al terreno con estacas metálicas, incluso tornillos pasantes o autorroscantes de acero galvanizado, placas de conexión, esquinas y estacas metálicas para fijación al terreno. (material) | 1.050 | 175.00 | 183.75 |
| mo041 | h | Oficial albañil de obra civil. (mano de obra) | 0.417 | 119.98 | 50.03 |
| % | % | Herramienta menor | 2 % | 233.78 | 4.68 |
|  |  | Costes directos |  |  | 238.46 |
