# Tarima de madera

- Propiedad del archivo: CYPE INGENIEROS, S.A.
- Formato: FIEBDC-3/2002
- Ámbito geográfico: México
- Divisa: MXN
- Costes indirectos: 3.00 %
- Gastos generales: 13.00 %
- Beneficio industrial: 6.00 %
- IVA: 16.00 %

## M Firmes y pavimentos urbanos

### MP Pavimentos urbanos

#### MPM De madera

**MPM010** m² Tarima de madera.
Tarima formada por tablas de madera maciza de pino pinaster (Pinus pinaster), termotratada, de 26x100x2400 mm, color marrón, con clase de uso 2, fijadas mediante el sistema de fijación vista, sobre polines de madera de pino pinaster (Pinus pinaster), tratada en autoclave, con clase de uso 4 de 65x38 mm, separados 50 cm entre sí; cepillado y posterior aplicación de dos manos de lasur al agua de secado rápido para interior y exterior, para suelos, color Pino, acabado satinado rendimiento: 0,083 l/m² cada mano como tratamiento protector y decorativo. Incluso tornillos autotaladrantes de acero inoxidable para sujeción de las tablas a los polines.
Criterio de valoración económica: El precio no incluye la solera de concreto.
Incluye: Replanteo, nivelación y fijación de los polines. Colocación de las tablas de la primera hilada. Fijación de las tablas de la primera hilada sobre los polines. Colocación y fijación de las sucesivas hiladas. Lijado. Aplicación de dos manos de acabado.
Criterio de cuantificación de proyecto: Superficie útil, medida según documentación gráfica de Proyecto. No se ha incrementado la cuantificación por roturas y recortes, ya que en la descomposición se ha considerado un 5% más de piezas.
Criterio de cuantificación de obra: Se medirá la superficie realmente ejecutada según especificaciones de Proyecto.

| Código | Ud | Descripción | Rendimiento | Precio | Importe |
|---|---|---|---|---|---|
| mt18mva015e | m | Polín de 65x38 mm de sección, de madera de pino pinaster (Pinus pinaster), tratada en autoclave, con clase de uso 4, acabado cepillado, con humedad inferior al 20%. (material) | 2.100 | 60.17 | 126.36 |
| mt18mtf030bea | m² | Tablas de madera maciza de pino pinaster (Pinus pinaster), termotratada, mediante la exposición de la madera a ciclos de temperatura de hasta 240°C y vapor de agua, en una atmósfera libre de oxígeno y de presión controlada, de 26x100x2400 mm, color marrón, con clase de uso 2, para cepillado y aplicación de un tratamiento protector y decorativo en obra. (material) | 1.050 | 615.64 | 646.42 |
| mt18mva095 | Ud | Tornillo autotaladrante de acero inoxidable, con cabeza avellanada. (material) | 60.000 | 2.55 | 153.00 |
| mt18mva085a | Ud | Taquete expansivo metálico y tirafondo, para fijación de elementos de madera sobre soporte base de concreto. (material) | 6.000 | 22.15 | 132.90 |
| mt27lsa020a | l | Lasur al agua de secado rápido para interior y exterior, para suelos, color Pino, acabado satinado, a base de resinas acrílicas híbridas y copolímeros de poliuretano, con un agente biocida, contra hongos de mancha azul y moho, con resistencia a la intemperie, para aplicar con brocha, rodillo o pistola sobre andadores de madera, como tratamiento protector y decorativo. (material) | 0.166 | 463.40 | 76.92 |
| op00tal010 |  | Taladro. | 1.000 | 0.00 | 0.00 |
| op00ato010 |  | Atornillador. | 1.000 | 0.00 | 0.00 |
| op00cla010 |  | Clavadora neumática. | 1.000 | 0.00 | 0.00 |
| op00cep010 |  | Garlopa. | 1.000 | 0.00 | 0.00 |
| op00tro010 |  | Tronzador. | 1.000 | 0.00 | 0.00 |
| mo025 | h | Oficial instalador de pisos de madera. (mano de obra) | 0.694 | 127.32 | 88.36 |
| mo063 | h | Ayudante instalador de pisos de madera. (mano de obra) | 0.694 | 77.51 | 53.79 |
| mo038 | h | Oficial pintor. (mano de obra) | 0.417 | 127.32 | 53.09 |
| mo076 | h | Ayudante pintor. (mano de obra) | 0.069 | 77.51 | 5.35 |
| % | % | Herramienta menor | 2 % | 1336.19 | 26.72 |
|  |  | Costes directos |  |  | 1362.91 |
