# Pasarela de madera

- Propiedad del archivo: CYPE INGENIEROS, S.A.
- Formato: FIEBDC-3/2002
- Ámbito geográfico: México
- Divisa: MXN
- Costes indirectos: 3.00 %
- Gastos generales: 13.00 %
- Beneficio industrial: 6.00 %
- IVA: 16.00 %

## M Firmes y pavimentos urbanos

### MP Pavimentos urbanos

#### MPM De madera

**MPM005** m² Pasarela de madera.
Pasarela formada por tablas de madera maciza, de pino pinaster (Pinus pinaster), de 45x140x2050 mm, color marrón, tratada en autoclave mediante el método Bethell, con clase de uso 4, sobre una base existente. Incluso piezas especiales.
Criterio de valoración económica: El precio no incluye la base de apoyo.
Incluye: Replanteo. Colocación de las tablas.
Criterio de cuantificación de proyecto: Superficie útil, medida según documentación gráfica de Proyecto. No se ha incrementado la cuantificación por roturas y recortes, ya que en la descomposición se ha considerado un 5% más de piezas.
Criterio de cuantificación de obra: Se medirá la superficie realmente ejecutada según especificaciones de Proyecto.

| Código | Ud | Descripción | Rendimiento | Precio | Importe |
|---|---|---|---|---|---|
| mt18mtf020a | m² | Tablas de madera maciza, de pino pinaster (Pinus pinaster), de 45x140x2050 mm, color marrón, tratada en autoclave mediante el método Bethell, con clase de uso 4. (material) | 1.050 | 464.68 | 487.91 |
| op00cep010 |  | Garlopa. | 1.000 | 0.00 | 0.00 |
| op00tro010 |  | Tronzador. | 1.000 | 0.00 | 0.00 |
| mo025 | h | Oficial instalador de pisos de madera. (mano de obra) | 0.208 | 119.98 | 24.96 |
| mo063 | h | Ayudante instalador de pisos de madera. (mano de obra) | 0.208 | 73.05 | 15.19 |
| % | % | Herramienta menor | 2 % | 528.06 | 10.56 |
|  |  | Costes directos |  |  | 538.62 |
