# Andador con aporte de material

- Propiedad del archivo: CYPE INGENIEROS, S.A.
- Formato: FIEBDC-3/2002
- Ámbito geográfico: México
- Divisa: MXN
- Costes indirectos: 3.00 %
- Gastos generales: 13.00 %
- Beneficio industrial: 6.00 %
- IVA: 16.00 %

## M Firmes y pavimentos urbanos

### MP Pavimentos urbanos

#### MPO Andadores

**MPO020** m² Andador con aporte de material.
Andador, de 10 cm de espesor, realizado con arena caliza, extendida y rasanteada con motoniveladora, sobre base firme existente, no incluida en este precio. Incluso, refino manual de bordes, humectación, compactado y limpieza.
Incluye: Carga y transporte a pie de obra del material. Extendido del material. Refino manual de bordes. Humectación. Compactación.
Criterio de cuantificación de proyecto: Superficie medida en proyección horizontal, según documentación gráfica de Proyecto.
Criterio de cuantificación de obra: Se medirá, en proyección horizontal, la superficie realmente ejecutada según especificaciones de Proyecto.

| Código | Ud | Descripción | Rendimiento | Precio | Importe |
|---|---|---|---|---|---|
| mt01arp040a | m³ | Arena caliza seleccionada de machaqueo, color, con granulometría de 0 a 5 mm de diámetro. (material) | 0.120 | 406.90 | 48.83 |
| mq01mot010a | h | Motoniveladora de 141 kW. (maquinaria) | 0.006 | 1169.63 | 7.02 |
| mq02rot030a | h | Compactador tándem autopropulsado, de 63 kW, de 8,75 t, anchura de trabajo 168 cm. (maquinaria) | 0.006 | 675.41 | 4.05 |
| mq02cia020j | h | Camión cisterna, de 8 m³ de capacidad. (maquinaria) | 0.004 | 1831.93 | 7.33 |
| mo041 | h | Oficial albañil de obra civil. (mano de obra) | 0.003 | 121.97 | 0.37 |
| mo087 | h | Ayudante albañil de obra civil. (mano de obra) | 0.007 | 74.26 | 0.52 |
| % | % | Herramienta menor | 2 % | 68.12 | 1.36 |
|  |  | Costes directos |  |  | 69.48 |
