# Empedrado

- Propiedad del archivo: CYPE INGENIEROS, S.A.
- Formato: FIEBDC-3/2002
- Ámbito geográfico: México
- Divisa: MXN
- Costes indirectos: 3.00 %
- Gastos generales: 13.00 %
- Beneficio industrial: 6.00 %
- IVA: 16.00 %

## M Firmes y pavimentos urbanos

### MP Pavimentos urbanos

#### MPP De piedra natural

**MPP030** m² Empedrado.
Empedrado realizado con agregado de canto rodado de 10 a 12 mm de tamaño máximo, colocado a tizón, con disposición irregular, sobre capa de mortero de cemento CEM II/B-P 32,5 N tipo M-7,5, de 60 mm de espesor. Incluso replanteo, colocación y retirada de cimbras, riego y emboquillado con lechada de cemento, retirada en fresco de los restos de lechada y limpieza final.
Incluye: Replanteo. Colocación de cimbras. Extendido de la capa de mortero. Colocación individual de los agregados. Aplicación de la lechada de cemento. Retirada de cimbras. Limpieza final.
Criterio de cuantificación de proyecto: Superficie medida en proyección horizontal, según documentación gráfica de Proyecto.
Criterio de cuantificación de obra: Se medirá, en proyección horizontal, la superficie realmente ejecutada según especificaciones de Proyecto.

| Código | Ud | Descripción | Rendimiento | Precio | Importe |
|---|---|---|---|---|---|
| mt09mor010d | m³ | Mortero de cemento CEM II/B-P 32,5 N tipo M-7,5, confeccionado en obra con 300 kg/m³ de cemento y una proporción en volumen 1/5. (material) | 0.060 | 1782.90 | 106.97 |
| mt01arp170a | t | Cantos rodados seleccionados, de 10 a 12 mm de tamaño máximo, para empedrados. (material) | 0.016 | 392.49 | 6.28 |
| mt09lec020a | m³ | Lechada de cemento CEM II/B-P 32,5 N 1/2. (material) | 0.002 | 1905.36 | 3.81 |
| mt08aaa010a | m³ | Agua. (material) | 0.010 | 22.73 | 0.23 |
| mo041 | h | Oficial albañil de obra civil. (mano de obra) | 2.916 | 119.98 | 349.86 |
| mo087 | h | Ayudante albañil de obra civil. (mano de obra) | 2.916 | 73.05 | 213.01 |
| % | % | Herramienta menor | 2 % | 680.16 | 13.60 |
|  |  | Costes directos |  |  | 693.76 |
