# Marca vial de rebordeo

- Propiedad del archivo: CYPE INGENIEROS, S.A.
- Formato: FIEBDC-3/2002
- Ámbito geográfico: México
- Divisa: MXN
- Costes indirectos: 3.00 %
- Gastos generales: 13.00 %
- Beneficio industrial: 6.00 %
- IVA: 16.00 %

## M Firmes y pavimentos urbanos

### MS Señalización vial

#### MSH Señalización horizontal

**MSH040** m Marca vial de rebordeo.
Aplicación manual de pintura plástica para exterior, a base de resinas acrílicas, color negro, acabado satinado, textura lisa, para marca vial de rebordeo, de 40 cm de anchura.
Incluye: Barrido mediante barredora mecánica. Aplicación manual de la mezcla.
Criterio de cuantificación de proyecto: Longitud medida según documentación gráfica de Proyecto.
Criterio de cuantificación de obra: Se medirá la longitud realmente ejecutada según especificaciones de Proyecto.

| Código | Ud | Descripción | Rendimiento | Precio | Importe |
|---|---|---|---|---|---|
| mt27mvh020c | kg | Pintura plástica para exterior, a base de resinas acrílicas, color negro, acabado satinado, textura lisa. (material) | 0.288 | 41.30 | 11.89 |
| mo041 | h | Oficial albañil de obra civil. (mano de obra) | 0.061 | 119.98 | 7.32 |
| mo087 | h | Ayudante albañil de obra civil. (mano de obra) | 0.031 | 73.05 | 2.26 |
| % | % | Herramienta menor | 2 % | 21.47 | 0.43 |
|  |  | Costes directos |  |  | 21.90 |
