# Impermeabilización del terreno con lámina de polietileno

- Propiedad del archivo: CYPE INGENIEROS, S.A.
- Formato: FIEBDC-3/2002
- Ámbito geográfico: México
- Divisa: MXN
- Costes indirectos: 3.00 %
- Gastos generales: 13.00 %
- Beneficio industrial: 6.00 %
- IVA: 16.00 %

## N Aislamientos e impermeabilizaciones

### NG Geosintéticos

#### NGL Geomembranas

**NGL020** m² Impermeabilización del terreno con lámina de polietileno.
Impermeabilización del terreno con lámina de polietileno de alta densidad (PEAD/HDPE) obtenida mediante proceso de calandrado, de 1 mm de espesor, color negro. Colocación en obra: con solapes directamente sobre el terreno fijada en solapes y bordes mediante soldadura termoplástica, en un área de trabajo con superficie menor de 500 m².
Incluye: Colocación de la lámina impermeabilizante. Resolución de solapes y uniones.
Criterio de cuantificación de proyecto: Superficie medida según documentación gráfica de Proyecto.
Criterio de cuantificación de obra: Se medirá la superficie realmente ejecutada según especificaciones de Proyecto, incluyendo las entregas y los solapes.

| Código | Ud | Descripción | Rendimiento | Precio | Importe |
|---|---|---|---|---|---|
| mt16png030a | m² | Lámina de polietileno de alta densidad (PEAD/HDPE) obtenida mediante proceso de calandrado, de 1 mm de espesor, color negro, 945 kg/m³ de densidad, con un contenido mínimo de carbono del 2% y elongación a rotura >= 800%, con resistencia a los rayos UV y a la intemperie. (material) | 1.080 | 46.31 | 50.01 |
| mq08sol040 | h | Equipo y elementos auxiliares para soldadura de materiales termoplásticos. (maquinaria) | 0.176 | 236.59 | 41.64 |
| mo029 | h | Oficial aplicador de membranas y mantos impermeabilizantes. (mano de obra) | 0.222 | 119.98 | 26.64 |
| mo067 | h | Ayudante aplicador de membranas y mantos impermeabilizantes. (mano de obra) | 0.444 | 73.05 | 32.43 |
| % | % | Herramienta menor | 2 % | 150.72 | 3.01 |
|  |  | Costes directos |  |  | 153.73 |
