# Juego biosaludable, tipo volante

- Propiedad del archivo: CYPE INGENIEROS, S.A.
- Formato: FIEBDC-3/2002
- Ámbito geográfico: México
- Divisa: MXN
- Costes indirectos: 3.00 %
- Gastos generales: 13.00 %
- Beneficio industrial: 6.00 %
- IVA: 16.00 %

## T Equipamiento urbano

### TB Áreas de juegos biosaludables

#### TBB Para personas de la tercera edad

**TBB020** Ud Juego biosaludable, tipo volante.
Juego biosaludable, tipo volante, para un usuario, de tubo de acero galvanizado pintado al horno, de 100x72x140 cm. Colocación en obra: con taquetes químicos, sobre una base de concreto.
Incluye: Replanteo. Excavación. Colado de la base de apoyo. Fijación del juego biosaludable.
Criterio de cuantificación de proyecto: Número de unidades previstas, según documentación gráfica de Proyecto.
Criterio de cuantificación de obra: Se medirá el número de unidades realmente ejecutadas según especificaciones de Proyecto.

| Código | Ud | Descripción | Rendimiento | Precio | Importe |
|---|---|---|---|---|---|
| mt10hmf071cf | m³ | Concreto simple f'c=20 MPa (200 kg/cm²), clasificación de exposición A1, tamaño máximo del agregado 20 mm, revenimiento nominal del concreto fresco menor de 5 mm, premezclado, según RCDF NTC Diseño y Construcción de Estructuras de Concreto (2004). (material) | 0.113 | 1228.98 | 138.87 |
| mt50spl105b | Ud | Fijación compuesta por taquete químico, arandela y tornillo de acero. (material) | 4.000 | 86.42 | 345.68 |
| mt52jbs020a | Ud | Juego biosaludable, tipo volante, para un usuario, formado por poste de tubo de acero galvanizado pintado al horno, dos ruedas de acero galvanizado con empuñaduras de material plástico, estructura soporte tubular para la fijación de las ruedas al poste, placa base con cuatro puntos de anclaje, tapa antivandálica para la protección de los anclajes, tornillos de acero galvanizado y tuercas autoblocantes, de 100x72x140 cm, con zona de seguridad de 6 m²; para la realización de ejercicios de mejora de la coordinación y fortalecimiento de la musculatura de los hombros y la mejora de la flexibilidad de las articulaciones de los hombros, muñecas, codos y clavículas por parte de la tercera edad. (material) | 1.000 | 9775.22 | 9775.22 |
| op00tal010 |  | Taladro. | 1.000 | 0.00 | 0.00 |
| op00ato010 |  | Atornillador. | 1.000 | 0.00 | 0.00 |
| mo041 | h | Oficial albañil de obra civil. (mano de obra) | 2.360 | 119.98 | 283.15 |
| mo087 | h | Ayudante albañil de obra civil. (mano de obra) | 2.360 | 73.05 | 172.40 |
| % | % | Herramienta menor | 2 % | 10715.32 | 214.31 |
|  |  | Costes directos |  |  | 10929.63 |
