# Juego biosaludable, tipo andador elíptico

- Propiedad del archivo: CYPE INGENIEROS, S.A.
- Formato: FIEBDC-3/2002
- Ámbito geográfico: México
- Divisa: MXN
- Costes indirectos: 3.00 %
- Gastos generales: 13.00 %
- Beneficio industrial: 6.00 %
- IVA: 16.00 %

## T Equipamiento urbano

### TB Áreas de juegos biosaludables

#### TBM Para personas adultas

**TBM020** Ud Juego biosaludable, tipo andador elíptico.
Juego biosaludable, tipo andador elíptico, para un usuario, de tubo de acero galvanizado pintado con pintura de poliéster, de 149x54x177 cm. Colocación en obra: con taquetes químicos, sobre una superficie base.
Criterio de valoración económica: El precio no incluye la superficie base.
Incluye: Replanteo. Fijación del juego biosaludable.
Criterio de cuantificación de proyecto: Número de unidades previstas, según documentación gráfica de Proyecto.
Criterio de cuantificación de obra: Se medirá el número de unidades realmente ejecutadas según especificaciones de Proyecto.

| Código | Ud | Descripción | Rendimiento | Precio | Importe |
|---|---|---|---|---|---|
| mt50spl105b | Ud | Fijación compuesta por taquete químico, arandela y tornillo de acero. (material) | 4.000 | 86.42 | 345.68 |
| mt52jbs080a | Ud | Juego biosaludable, tipo andador elíptico, para un usuario, formado por poste de tubo de acero galvanizado pintado con pintura de poliéster, estructura soporte tubular, reposapiés y empuñaduras ergonómicas de polietileno, rodamientos sellados, transmisión de potencia mediante eje multi nervado y tornillos de acero inoxidable, de 149x54x177 cm, con zona de seguridad de 15 m²; para la realización de ejercicio cardiovascular para el calentamiento del tren superior y del tren inferior. (material) | 1.000 | 26256.37 | 26256.37 |
| op00tal010 |  | Taladro. | 1.000 | 0.00 | 0.00 |
| op00ato010 |  | Atornillador. | 1.000 | 0.00 | 0.00 |
| mo041 | h | Oficial albañil de obra civil. (mano de obra) | 2.083 | 119.98 | 249.92 |
| mo087 | h | Ayudante albañil de obra civil. (mano de obra) | 2.083 | 73.05 | 152.16 |
| % | % | Herramienta menor | 2 % | 27004.13 | 540.08 |
|  |  | Costes directos |  |  | 27544.21 |
